# K-Uni BN Instandsetzung Turnhalle
Angebotsaufforderung (GAEB DA XML 3.3, DA83)
Projekt: K-Uni BN
Währung: EUR
Auftraggeber: Bau- und Liegenschaftsbetrieb NRW, NL Köln, Domstraße 55-73, 50668 Köln, Telefon 0221-35660-0, Fax 0221-35660-999, E-Mail 0221-k.poststelle@blb.nrw.de
Erstellt mit: FUTURA, FUTURA Version 9.1.03.77, 27.01.2026

## WDVS + Betonsanierung

*Hinweis: Hinweistext*
Leistungsverzeichnis
Wärmedämmverbundsystem u. Betonsanierung

Baumaßnahme
Instandsetzung der Turnhalle
des Sportinstituts der
Rheinischen Friedrich-Wilhelms-Universität Bonn
Nachtigallenweg 86
53127 Bonn

Bauherr
Bau- und Liegenschaftsbetrieb NRW
Niederlassung Köln
Domstr. 55-73
50668 Köln

*Hinweis: Hinweistext*
Allgemeine Vorbemerkungen

Baubeschreibung
An der Turnhalle des Sportinstituts wurden wesentliche
Mängel am Gebäude und der Sportausstattung
festgestellt.
Die Gebrauchstauglichkeit der Turnhalle soll wieder
hergestellt werden.

Die Turnhalle gehört zum Institut für
Sportwissenschaften und Sport der Rheinischen
Friedrichs-Wilhelm-Universität Bonn mit der Adresse
Nachtigallenweg 86, 53127 Bonn.
Die Turnhalle befindet sich im Nord-West-Riegel eines
2-geschossigen Gebäudekomplexes mit zentralem Innenhof
(Lichthof).
Der Gebäudekomplex liegt in einem Natur- und
Landschaftsschutzgebiet. Die Anlagen wurden 1964
errichtet und gelten als Sonderbau.
Der Turnraum der Halle geht über beide Geschosse durch.
Der Gebäudekomplex ist in Teilbereichen mit dem
Erdgeschoss ebenerdig bzw. das Gelände ist zum
Untergeschoss abgeböscht. In Teilbereichen (Turnhalle +
Werkstatt) sind die Gebäuderiegel mit dem Untergeschoss
ebenerdig.
Im Erdgeschoss befinden sich eine Pförtnerloge,
Büroräume, WC-Anlagen, Umkleide- und Sanitärräume eines
ehemaligen Schwimmbades, ein Gymnastikraum mit
angrenzendem Geräteraum und eine Empore der Turnhalle,
die über den Flur und Geräteraum im Erdgeschoss
zugänglich ist.
Im Untergeschoss befinden sich Krafträume, Umkleide-
und Sanitärräume, Technikräume (Heizzentrale), die alte
Schwimmbadtechnik, Geräteraum (für die Freianlagen),
Werkstatt und Pausenraum der Mitarbeiter zur Pflege der
Außenanlagen sowie der Sportboden der Turnhalle.
Der Gebäudekomplex ist in eine Park ähnliche Freianlage
integriert, auf der sich Außensportflächen wie
Tennisfelder, Fußballfeld, Beachvolleyballfeld etc.
befinden. Der Zugang zu den Außensportflächen ist
ebenerdig aus dem Flurbereich und der Turnhalle im
Untergeschoss möglich.
Die beiden Geschosse sind intern über zwei Treppen
miteinander verbunden. Zusätzlich zu den
erdgeschossigen Zugängen zur Empore ist in der
Turnhalle eine interne Treppe Bestand.
Ein ebenerdiger Zugang ist im Erdgeschoss durch den
Haupteingang und im Kellergeschoss durch den
rückwärtigen Zugang zu den Freianlagen möglich.
Eine barrierefreie Nutzung ist aufgrund der fehlenden
internen vertikalen Erschließung beider Geschosse mit
z.B. einem Aufzug und fehlender Sanitär-/WC-Anlage für
Menschen mit Behinderung nicht möglich.

In einem ersten Schritt zur Sanierung der Turnhalle
wurde der Innenraum entkernt und Wand-, Decken- und
Bodenbeläge sowie die alten Glasfassaden entfernt. Die
Fassadenöffnungen wurden provisorisch mit
Holzverschlägen verschlossen.

Im zweiten Abschnitt erfolgen die Sanierungsarbeiten
mit dem Herrichten der Räume und Turnhalle.

Zu dem Leistungsumfang des Wärmedämmverbundsystems
zählen:
Untergrundvorbereitung und Untergrundausgleich
Aufbringen Dämmplatten mit Außenputz an den Fassaden
Aufbringen Dämmplatten mit Außenputz an Wandflächen
über Flachdächern
Aufbringen Dämmplatten mit Außenputz an Wänden im
Innenhof
Herstellen der Anschlüsse des WDVS an Fenster, Türen,
Einbauteile
Herstellen und Beschichten Sockelputz
Schutzabdeckungen
Betonsanierung Fassade

Für die Dauer der Sanierung der Turnhalle sind die
Turnhalle und die unmittelbar angrenzenden Umkleiden
geschlossen. Die übrigen Gebäudeteile und die
Sportstätten der Freianlagen bleiben in Betrieb und
Nutzung.
Auf die Sicherheit der Nutzer ist daher ständig zu
achten.
Die Arbeitsbereiche müssen zu jederzeit, auch während
der Durchführung der Arbeiten, gegen Zutritt von
Dritten gesichert sein.
Vor Verlassen der Baustelle sind Gefahrenpunkte
abzusichern.

Auf dem Grundstück der Liegenschaft wird auf einer
Grünfläche in den Freianlagen unmittelbar neben der
Turnhalle der Platz für die Baustelleneinrichtung
hergestellt und zur Verfügung gestellt.
Hierzu wird die Rasenfläche in einem Teilbereich mit
Schotter abgedeckt.
Die Zufahrt zur BE-Fläche ist über den rückwärtigen
Parkplatz über ein Tor in der Zaunanlage möglich.
Der Fahrweg zur BE-Fläche kreuzt teilweise die Fußwege
zu den Sportanlagen im Bereich der Freianlagen. Beim An
und Abtransport von Material, Containern etc. ist daher
Personal bereitzustellen, dass die Sicherheit des
laufenden Verkehrs gewährleistet. Dies ist bei der
Kalkulation der Einheitspreise zu berücksichtigen.

Personal-, Material- und Abbruchcontainer können im
Bereich der BE-Fläche aufgestellt werden.

Die Anschlussstelle für den Baustrom der BE-Fläche und
die beschriebenen Arbeiten wird bauseits in Form eines
Baustromverteilers mit Zählerstand vor dem Gebäude
durch den Auftraggeber vorgerichtet.
Hier kann der AN eigenverantwortlich und nach Bedarf
Container und Geräte anbinden. Alle erforderlichen
Zuleitungen vom Baustromverteiler bis zur
Verwendungsstelle sind vom AN zu stellen und werden
nicht gesondert vergütet. Die Leistungslängen können
bis ca. 150 m betragen.

Haussteckdosen dürfen für die Arbeiten nicht verwendet
werden, da diese nicht getrennt abgesichert sind.

In der Nähe der BE-Fläche wird bauseits ein
Wasseranschluss zum Anschluss des Bauwassers zur
Verfügung gestellt.

Bauseits wird ein Sanitär-Container mit Waschplatz in
Form von Handwaschbecken beigestellt.
Der Sanitär-Container kann durch den AN mitbenutzt
werden. Der Container wird bauseits regelmäßig
gereinigt.
Auf Ordnung und Sauberkeit bei der Benutzung des
Sanitär-Containers ist zu achten. Wenn mit der
Einrichtung nicht pfleglich umgegangen wird, behält
sich der AG vor, Kosten für zusätzliche Reinigungen,
Reparaturen, etc. auf den Verursacher umzulegen.
Verbrauchsmaterialien wie Toilettenpapier,
Trockentücher, Reinigungs- und Desinfektionsmittel etc.
sind durch den AN beizustellen. Dies wird nicht
gesondert vergütet und ist bei der Ermittlung der
Einheitspreise zu berücksichtigen.
Waschgelegenheiten über die vor beschriebenen
Handwaschbecken hinaus werden nicht gestellt. Sollten
diese für die Leistungen des AN erforderlich werden,
sind diese durch den AN zu stellen. Kosten hierfür
werden nicht gesondert vergütet und sind ggf. in die
entsprechenden Einheitspreise einzukalkulieren.
Abwasser darf nicht in den Kanal geleitet werden und
muss dann ggf. separat aufgefangen und entsorgt werden.

Kosten für Baustrom und Bauwasser trägt der AG.

Benutzte Flächen und Wege sind entsprechend dem
ursprünglichen Zustand ordnungsgemäß und fachgerecht
wiederherzustellen, Verunreinigungen sind zu
beseitigen.

Eine Besichtigung des Objektes vor Angebotsabgabe wird
empfohlen.

Elektro-, Heizungs- und Sanitärleitungen werden vor
Beginn der Arbeiten bauseits freigeschaltet bzw.
entleert.
Die Elektroleitungen in den Bodenkanälen müssen auch
während der Arbeiten in Betrieb bleiben, damit die
übrigen Bereiche weiter genutzt werden können. Hier ist
mit besonderer Vorsicht zu arbeiten.
Vor Beginn der Arbeiten ist zu prüfen, ob alle
haustechnischen Zuleitungen fachgerecht abgesperrt,
abgeklemmt oder demontiert sind.
Sicherheits- und Staubschutzmaßnahmen sind
ausgeschrieben, sofern sie nicht grundsätzliche
Nebenleistung entsprechend VOB sind.
Die Wirksamkeit der Schutzfunktionen während der
Ausführung hat der AN zu gewährleisten.

Der Auftragnehmer ist verpflichtet, Bautagesberichte zu
führen und dem Auftraggeber eine Ausfertigung zu
überlassen. Die Bautagesberichte sind mindestens
wöchentlich der Bauleitung vorzulegen.

Die Bautagesberichte müssen alle Angaben enthalten, die
für die Ausführung des Auftrags von Bedeutung sein
können, insbesondere über Wetter, Zahl, Art und Dauer
der auf der Baustelle beschäftigten Aufsichts- und
Arbeitskräfte; Zahl, Art und Dauer der eingesetzten
Großgeräte; Art, Ort und Umfang der geleisteten
Arbeiten mit den wesentlichen Angaben über den
Baufortschritt, Unfälle etc..

Die Entsorgungsnachweise, Produktunterlagen etc. sind
als Revisionsunterlagen jeweils 2-fach in Ordnern
eingeheftet vor der Abnahme der Leistung zu übergeben.
Zusätzlich ist eine CD-ROM mit diesen Unterlagen als
pdf-Dateien der Bauleitung zu übergeben. Die Kosten
hierfür sind auf die Einheitspreise umzulegen.
Die erforderlichen Nachweise und Protokolle sind mind.
2 Wochen vor Abnahme der Leistung vorzulegen.

Die Baustelleneinrichtung für die ausgeschriebenen
Leistung Wärmedämmverbundsystem wie z.B. Material-,
Personalcontainer wird nicht gesondert vergütet. Die
Kosten hierfür sind auf die Einheitspreise umzulegen.
Ein Aufstellen ist nur im Bereich der allgemeinen
BE-Fläche möglich. Der genaue Standort ist mit dem
AG/der Bauleitung abzustimmen.
Die BE-Fläche ist durch einen bauseitigen Bauzaun
abgesichert. Der Bauzaun ist ständig geschlossen zu
halten.
Die Baustelleneinrichtung für die Betonsanierung wird
separat vergütet.

Die Zufahrt zum Baufeld erfolgt über das rückwärtige
Tor zu den Freianlagen der Liegenschaft zum Platz der
BE-Fläche. Vom Platz der BE-Fläche müssen sämtliche
Materialien von Hand und/oder mittels kleinen
Förderfahrzeugen (Hubwagen, Dumper etc.) zur
Verwendungsstelle transportiert werden.
Die Arbeiten erfolgen von bauseitigen Gerüsten. In der
Nähe der BE-Fläche wird bauseits ein Baustellenaufzug
von 500 kg am Fassadengerüst zur Verfügung gestellt.
Im Bereich des Innenhofs steht kein Baustellenaufzug
zur Verfügung.
Die Gerüste / Aufzug sind nach der Durchführung der
Arbeiten zu reinigen.
Diese Punkte sind bei der Ermittlung der Einheitspreise
zu berücksichtigen.

### Titel 01 WDVS

#### Untertitel 01.01 Gebäudesockel Turnhalle

*Hinweis: Hinweistext*
Hinweis Gebäudesockel

Die Dämmung des Gebäudesockels wird im Rahmen der
Tiefbauarbeiten als Perimeterdämmung aufgebracht. Die
Dämmstärke beträgt 100 mm.
Dies ist bei der Ermittlung der Einheitspreise der
nachfolgenden Positionen zu berücksichtigen.

Sockelputz aus Zementputz mit fein gefilzter Oberfläche
liefern und auf bauseitiger Perimeterdämmung lot- und
fluchtrecht herstellen und beschichten.
Sockelhöhe ca. 30 über OK Gelände,
Gesamthöhe ca. 50 cm.

Der Sockelputz ist mit Produkten vom Hersteller des
nachstehenden WDVS herzustellen. Ein Herstellerwechsel
ist nicht zugelassen.

**01.01.0010 Sockelputz liefern u. herstellen**
STLB-Bau 2025-10 023
Außenputz DIN 18550-1 auf Außenwand, Putzgrund
Dämmplatte aus Polystyrol-Hartschaum, XPS, mit
mineralischer Haftbrücke, kunststoffvergütet, Unterputz
DIN EN 998-1 aus Zement-Normalputzmörtel (GP),
Druckfestigkeitsklasse CS III (3,5 bis 7,5 N/mm2),
Dicke Unterputz 15 mm, Oberputz aus Zement-Putzmörtel,
gefilzt, Wc 2, wasserabweisend, Körnung 1 mm,
zusätzliche Armierungsputzlage wird gesondert vergütet,
Hersteller und Typ
'....................................................'
vom Bieter einzutragen.
Menge: 40,000 m²
Leistungsbereich: 023
Kostengruppe DIN 276 2018-12: 331000000

**01.01.0020 Zulage für Laibungen/Vor-/Rücksprünge Sockelputz**
Zulage zum vorstehenden Sockelputz für Laibungen,
Gebäudevor- und -rücksprünge,
Laibungstiefe bzw. Versprung bis ca. 50 cm.
Menge: 8,000 m²
Kostengruppe DIN 276 2018-12: 331000000

**01.01.0030 Putzabdichtung liefern u. herstellen**
STLB-Bau 2025-10 023
Feuchteschutz (Putzabdichtung) für später von Erde oder
Kiesschüttung berührte Putzflächen für verputzte
Außenwärmedämmung, aus zementgebundenen flexiblen
Dichtungsschlämmen, Breite über 30 bis 50 cm, davon 5
cm über Geländeoberfläche,
Hersteller und Typ
'....................................................'
vom Bieter einzutragen.
Menge: 60,000 m
Leistungsbereich: 023
Kostengruppe DIN 276 2018-12: 331000000

**01.01.0040 Zulage für Laibungen/Vor-/Rücksprünge Putzabdichtung**
Zulage zur vorstehenden Putzabdichtung für Laibungen,
Gebäudevor- und -rücksprünge,
Laibungstiefe bzw. Versprung bis ca. 50 cm.
Menge: 10,000 m
Kostengruppe DIN 276 2018-12: 331000000

**01.01.0050 Sockelanstrich liefern u. aufbringen**
Sockelanstrich liefern u. aufbringen,
2-facher Anstrich des Sockels mit Silikonharzfarbe
einschließlich Tiefengrund-Grundierung,
Sockelhöhe ca. 30 cm über OK Gelände,
Farbton nach Farbkarte des Herstellers nach Wahl des AG
z.B. heller Grauton oder Ockerton,
Sockelanstrich in Abstimmung auf vorstehenden
Sockelputz mit Sockelabdichtung,
einschließlich aller erforderlicher Materialien und
Nebenarbeiten in fertiger Leistung.

angebotenes Produkt + Hersteller Sockelanstrich

'..................................................'
vom Bieter einzutragen
Menge: 20,000 m²
Kostengruppe DIN 276 2018-12: 331000000

**01.01.0060 Zulage für Laibungen/Vor-/Rücksprünge Sockelanstrich**
Zulage zum vorstehenden Sockelanstrich für Laibungen,
Gebäudevor- und -rücksprünge,
Leibungstiefe bzw. Versprung bis ca. 50 cm.
Menge: 4,000 m²
Kostengruppe DIN 276 2018-12: 331000000

**01.01.0070 Anschlüsse mit Fugendichtband herstellen**
Fugendichtband 3-9 mm im Anschluss an Metallprofile
liefern und in der Fuge zur Sockeldämmung montieren,
Einbau horizontal und vertikal,
einschließlich aller erforderlicher Materialien und
Nebenarbeiten.
Menge: 40,000 m
Kostengruppe DIN 276 2018-12: 331000000

**01.01.0080 Arbeitsstunden Facharbeiter/-in**
STLB-Bau 2025-10 091
Stundenlohnarbeiten durch Facharbeiter/-in
der Verrechnungssatz für die jeweilige Arbeitskraft
umfasst sämtliche Aufwendungen wie Lohn- und
Gehaltskosten, Lohn- und Gehaltsnebenkosten, Zuschläge,
lohngebundene und lohnabhängige Kosten, sonstige
Sozialkosten, Gemeinkosten, Wagnis und Gewinn.
Menge: 10,000 h
Leistungsbereich: 091
Kostengruppe DIN 276 2018-12: 331000000

#### Untertitel 01.02 WDVS Fassade Turnhalle

*Hinweis: Hinweistext*
Hinweistext Ausführung WDVS

Das nachfolgend beschriebene Wärmedämmverbundsystem
verfügt über eine bauaufsichtliche Zulassung. Alle
Komponenten sind im System geprüft und zugelassen.
Das Wärmedämmverbundsystem erfüllt die Anforderung
nicht brennbar.

WDVS aus Mineralwoll-Dämmplatten mit eingefärbten
Oberputz nach Farbpalette des Herstellers.
Genauer Farbton nach Wahl des AG z.B. Ockerton oder
Brauton nach Bemusterung.
Das Herstellen von bis zu 3 Musterflächen mit einer
Größe von ca. 0,50 x 0,50 m2 ist in die Einheitspreise
einzukalkulieren.

Untergründe: Sichtmauerwerk aus Hochlochziegeln,
Steinformat NF und Sichtbeton der Stützen und
Unterzüge.

Die Mineralwoll-Dämmplatten sind gemäß
Zulassung/Herstellerangaben mit einem Klebe- und
Armierungsmörtel auf dem Untergrund anzubringen und
zusätzlich zu verdübeln.

Der Untergrund des Sichtmauerwerks ist mit dem
Armierungsmörtel vollflächig abzuziehen und
auszugleichen, so dass ein lot- und fluchtrechter
Untergrund entsteht und ein vollflächiges Verkleben der
Dämmplatten möglich ist.
Dies ist bei der Ermittlung der Einheitspreise zu
beachten.

Anfallende Stoffe z.B. bei der Untergrundvorbereitung
sind aufzufangen und zur Deponie zu entsorgen. Dies
wird nicht gesondert vergütet und ist einschließlich
der Container- und Deponiegebühren in die
entsprechenden Einheitspreise einzukalkulieren.

**01.02.0010 Bodenflächen schützen**
STLB-Bau 2025-10 034
Schutzabdeckung der Bodenfläche,
Abdeckung aus Folie, Dicke 0,4 mm, herstellen und
beseitigen.
Menge: 120,000 m²
Leistungsbereich: 034
Kostengruppe DIN 276 2018-12: 331000000

**01.02.0020 Fensterflächen schützen**
STLB-Bau 2025-10 034
Schutzabdeckung des Fensters, einseitig,
Abdeckung aus Folie, Dicke 0,4 mm, Stöße und Ränder
verkleben, herstellen und beseitigen, Arbeitshöhe der
zu bearbeitenden oder zu bekleidenden Fläche bis 9,5 m
über der Standfläche des hierfür erforderlichen
Gerüstes, Gerüst wird beigestellt/ist vorh..
Menge: 180,000 m²
Leistungsbereich: 034
Kostengruppe DIN 276 2018-12: 331000000

**01.02.0030 Wandflächen schützen**
STLB-Bau 2025-10 034
Schutzabdeckung der Wandfläche,
Abdeckung aus Folie, Dicke 0,4 mm, Stöße und Ränder
verkleben, herstellen und beseitigen, Arbeitshöhe der
zu bearbeitenden oder zu bekleidenden Fläche bis 9,5 m
über der Standfläche des hierfür erforderlichen
Gerüstes, Gerüst wird beigestellt/ist vorh..
Menge: 25,000 m²
Leistungsbereich: 034
Kostengruppe DIN 276 2018-12: 331000000

**01.02.0040 Untergrund vorbereiten**
STLB-Bau 2025-10 033
Reinigen des Untergrundes aus Klinkern, von grober
Verschmutzung, von haftungsmindernden Schichten, für
Putz-, Stuckarbeiten/WDVS, aufgenommene Stoffe sammeln,
im Behälter des AN lagern, Behältergröße über 5 bis 7
m3, auf Baustelle bereitstellen, Abfall ist nicht
gefährlich, nicht schadstoffbelastet.
Menge: 250,000 m²
Leistungsbereich: 033
Kostengruppe DIN 276 2018-12: 331000000

**01.02.0050 Zulage Untergrundvorbereitung Brandschaden**
Zulage zur vorstehenden Untergrundvorbereitung im
Bereich eines Brandschadens,
erhöhter Aufwand zur Reinigung von Rußrückständen auf
den Oberflächen und Abnahme von losen und nicht mehr
tragfähigen Steinoberflächen des Sichtmauerwerks,
anfallende Stoffe sind aufzufangen und zur Deponie zu
entsorgen,
Untergründe: Sichtmauerwerk aus Hochlochziegeln,
Steinformat NF,
einschließlich aller erforderlicher Geräte,
Materialien, Nebenarbeiten und der Container- und
Deponiegebühren.

Der Bereich ist auf einen Giebel begrenzt. Vor dem
Giebel ist es vor mehreren Jahren zu einem Pkw-Brand
gekommen. Hierdurch sind die Oberflächen des
Sichtmauerwerks aus Hochlochziegeln zum Teil abgeplatzt
bzw. bis zur Kammer ausgebrochen.

Anfallende Stoffe dürfen in keinem Fall ins Erdreich
gelangen und müssen separat aufgefangen und entsorgt
werden.
Dies ist im Einheitspreis zu berücksichtigen.
Menge: 80,000 m²
Kostengruppe DIN 276 2018-12: 331000000

**01.02.0060 Sockelabschlussprofil liefern u. montieren**
Sockelabschlussprofil für nachfolgendes WDVS aus
Aluminium als unteren Sockelabschluss mit 3 Stück/m
Profil-Dübeln 6 x 60 und Ausgleichs- u. Distanzstücken
liefern und waagerecht über Sockeldämmung anbringen,
einschließlich Profil- und Eckverbinder,
Dämmstoffdicke 160 mm,
Untergrund: Sichtmauerwerk aus Hochlochziegeln oder
Beton,
einschließlich aller erforderlicher Stoß- und
Eckausbildungen, Materialien und Nebenarbeiten.

Sockelabschlussprofil im System des WDVS vom Hersteller
geprüft und zugelassen.
Menge: 60,000 m
Kostengruppe DIN 276 2018-12: 331000000

**01.02.0070 Sockelaufsteckprofil liefern u. montieren**
Sockelaufsteckprofil für nachfolgendes WDVS aus
Aluminium liefern und an vorstehenden
Sockelabschlussprofil als unteren Putzabschluss nach
Herstellerangaben anbringen,
Putzdicke: ca. 10-15 mm,
einschließlich aller erforderlicher Eck- und
Stoßausbildungen, Profilverbinder, Materialien und
Nebenarbeiten.

Sockelaufsteckprofil im System des WDVS vom Hersteller
geprüft und zugelassen.
Menge: 60,000 m
Kostengruppe DIN 276 2018-12: 331000000

**01.02.0080 Mineralwoll-Dämmplatten liefern u. anbringen**
STLB-Bau 2025-10 023
Dämmschicht aus Mineralwolle MW DIN EN 13162,
nichtbrennbar, Bemessungswert der Wärmeleitfähigkeit
max. 0,035 W/(mK), Nennwert der Wärmeleitfähigkeit max.
0,034 W/(mK), einlagig, Dicke 160 mm, als Platten,
stumpf, für Wärmedämm-Verbundsystem (WDVS) an Wand,
Untergrund Hochlochziegel, geklebt und statisch
relevant gedübelt mit Dübeln, oberflächennah versenkt,
mit Rondellen,
charakteristische Windlast '-1,1' kN/m2, 6 Dübel/m2,
Arbeitshöhe der zu bearbeitenden oder zu bekleidenden
Fläche über 7,5 bis 9,5 m über der Standfläche des
hierfür erforderlichen Gerüstes, Gerüst wird
beigestellt/ist vorh.,
Hersteller und Typ
'....................................................'
vom Bieter einzutragen.
Menge: 250,000 m²
Leistungsbereich: 023
Kostengruppe DIN 276 2018-12: 331000000

**01.02.0090 Zulage Ausgleich Untergrund bis ca. 10 mm**
Zulage zum Ausgleich des Untergrundes für das Anbringen
der Dämmplatten mit einem im System zugelassenen Klebe-
und Armierungsmörtel für den vollflächigen
Untergrundausgleich des Sichtmauerwerks bei
Unebenheiten bis 10 mm Tiefe,
einschließlich aller erforderlicher Materialien und
Nebenarbeiten.

Die Angaben des Systemherstellers insbesondere mit
Hinblick auf die max. Schichtstärken sind zu beachten.
Hieraus resultierende ggf. erforderliche zusätzliche
Arbeitsgänge werden nicht gesondert vergütet und sind
in den Einheitspreis einzukalkulieren.
Menge: 250,000 m²
Kostengruppe DIN 276 2018-12: 331000000

**01.02.0100 Zulage Ausgleich Untergrund bis ca. 30 mm**
Zulage zum Ausgleich des Untergrundes für das Anbringen
der Dämmplatten mit einem im System zugelassenen Klebe-
und Armierungsmörtel für den vollflächigen
Untergrundausgleich des Sichtmauerwerks bei
Unebenheiten über 10 bis 30 mm Tiefe,
einschließlich aller erforderlicher Materialien und
Nebenarbeiten.

Die Angaben des Systemherstellers insbesondere mit
Hinblick auf die max. Schichtstärken sind zu beachten.
Hieraus resultierende ggf. erforderliche zusätzliche
Arbeitsgänge werden nicht gesondert vergütet und sind
in den Einheitspreis einzukalkulieren.

Der Bereich ist auf einen Giebel begrenzt. Vor dem
Giebel ist es vor mehreren Jahren zu einem Pkw-Brand
gekommen. Hierdurch sind die Oberflächen des
Sichtmauerwerks aus Hochlochziegeln zum Teil abgeplatzt
bzw. bis zur Kammer ausgebrochen.
Menge: 80,000 m²
Kostengruppe DIN 276 2018-12: 331000000

**01.02.0110 Anarbeiten an Attikableche**
Anarbeiten der Dämmung unterseitig an die Attikableche.
Die Dämmung ist im Bereich der Attikableche auszusparen
und nach der Montage der Bleche an die Unterkante dicht
anzuarbeiten.
Aussparungen für die Thermohalter der Attikableche ca.
2 Stück pro m,
einschließlich Einarbeiten eines Fugendichtbandes 3-9
mm sowie aller erforderlicher Materialien und
Nebenarbeiten.
Der Hohlraum unter den Attikablechen ist vollflächig
auszufüllen.
Position einschließlich Fugendichtband.

angebotenes Produkt Fugendichtband (Typ und
Hersteller):

'..................................................'
vom Bieter einzutragen
Menge: 55,000 m
Kostengruppe DIN 276 2018-12: 331000000

**01.02.0120 Aussparungen 0,25 m2 bis 0,5 m2**
Herstellen von Aussparungen in vorstehenden
Mineralwoll-Dämmplatten,
Ausführung rund oder eckig,
Ausschnitte für Leuchten, Luftauslässe
Revisionsöffnungen, Schalterelemente,
Rohrdurchführungen, Kabel etc.
Einschließlich dicht anarbeiten der Dämmschicht an das
Bauteil sowie einarbeiten eines selbstklebenden
vorkomprimierten Fugendichtbands 3-9 mm und einseitig
klebenden Anputzbandes aus geschlossenzelligem
PE-Material für den Anschluss an angrenzende oder in
die Putzebene durchdringende Bauteile einbauen,
Stärke 3 mm, Breite 15 mm,
Größe von 0,25 m2 - 0,50 m2.
Position einschließlich Fugendichtband, Anputzband,
aller erforderlicher Materialien und Nebenarbeiten.

Material und Produkt Fugendichtband wie Vorposition.
Anputzband im System des Herstellers geprüft und
zugelassen.
Menge: 75,000 St
Kostengruppe DIN 276 2018-12: 331000000

**01.02.0130 Anschlüsse mit Fugendichtband herstellen**
Fugendichtband 3-9 mm liefern und zwischen angrenzenden
Bauteilen, wie Fensterbänke etc., und Dämmplatten
einlegen.
Der Putz ist gegebenenfalls mit Kellenschnitt vom
angrenzenden Bauteil zu trennen. Dies ist in den
Einheitspreis mit einzukalkulieren.
Menge: 30,000 m
Kostengruppe DIN 276 2018-12: 331000000

**01.02.0140 Laibungen der Glasfassaden dämmen**
Nicht brennbare Dämmplatten in den Laibungen der
Glasfassaden liefern und mit Klebe- u. Armierungsmörtel
lot- und fluchtrecht anbringen,
nach DIN 4102 nicht brennbar A1,
Bemessungswert Wärmeleitfähigkeit ( DIN 4108 ) <= 0,035
W/mK,
Dämmplattendicke 60 mm,
Flächen vertikal und horizontal,
Untergründe: Sichtmauerwerk aus Hochlochziegeln,
Steinformat NF und Stahlbeton der Stützen und
Unterzüge,
Laibungstiefe bis ca. 35 cm,
einschließlich aller erforderlicher Materialien,
Zuschnitte, Verschnitt, Anpassarbeiten an die
Glasfassaden, Verschnitt, Verbindungs- und
Befestigungsmittel und Nebenarbeiten.

Die Dämmplatten sind gemäß Zulassung/Herstellerangaben
mit einem Klebe- und Armierungsmörtel auf dem
Untergrund anzubringen.
Das Anbringen mit dem Klebe- und Armierungsmörtel wird
nicht gesondert vergütet und ist in den Einheitspreis
einschließlich aller erforderlicher Materialien und
Nebenarbeiten einzukalkulieren.
Der Untergrund ist mit dem Armierungsmörtel vollflächig
abzuziehen und auszugleichen, so dass ein lot- und
fluchtrechter Untergrund entsteht und ein vollflächiges
Verkleben der Dämmplatten möglich ist. Unebenheiten bis
10 mm sind auszugleichen. Die Mindestschichtdicken des
Systemherstellers sind zu beachten.
Dies wird nicht gesondert vergütet und ist
einschließlich aller erforderlicher Materialien und
Nebenarbeiten in den Einheitspreis einzukalkulieren.

angebotenes Produkt Dämmplatte (Typ und Hersteller):

'..................................................'
vom Bieter einzutragen

angebotenes Produkt Klebemörtel (Typ und Hersteller):

'..................................................'
vom Bieter einzutragen
Menge: 110,000 m
Kostengruppe DIN 276 2018-12: 331000000

**01.02.0150 Laibungen der Außentüren dämmen**
Nicht brennbare Dämmplatten in den Laibungen der
Außentüren liefern und mit Klebe- u. Armierungsmörtel
lot- und fluchtrecht anbringen,
nach DIN 4102 nicht brennbar A1,
Bemessungswert Wärmeleitfähigkeit ( DIN 4108 ) <= 0,035
W/mK,
Dämmplattendicke 60 mm,
Flächen vertikal und horizontal,
Untergründe: Sichtmauerwerk aus Hochlochziegeln,
Steinformat NF und Stahlbeton der Stützen und
Unterzüge,
Laibungstiefe bis ca. 70 cm,
einschließlich aller erforderlicher Materialien,
Zuschnitte, Verschnitt, Anpassarbeiten an die Türen,
Verschnitt, Verbindungs- und Befestigungsmittel und
Nebenarbeiten,
Position sonst wie vor.
Menge: 15,000 m
Kostengruppe DIN 276 2018-12: 331000000

**01.02.0160 Anputzleiste Glasfassaden/Türen**
Gewebeanputzleiste liefern und Putzanschlüsse an
Rahmenprofilen der Glasfassaden und Türen herstellen,
Kunststoffgewebeleiste mit weicher Schutzlippe,
Bewegungssteg, Dichtband und Gewebestreifen,
zum Anschluss an Bauteile mit Ausgleichsbewegung,
für 2-dimensionale Bewegungsaufnahme für dauerhafte
Bewegungen,
einschließlich aller erforderlicher Materialien und
Nebenarbeiten.
Einbau nach Vorgabe des Herstellers.

angebotenes Produkt Gewebeanputzleiste (Typ und
Hersteller):

'..................................................'
vom Bieter einzutragen
Menge: 125,000 m
Kostengruppe DIN 276 2018-12: 331000000

**01.02.0170 Fugendichtband Glasfassaden/Türen**
Fugendichtband 3-9 mm hinter vorstehender Anputzleiste
liefern und in der Fuge zwischen Dämmung und Rahmen der
Glasfassaden bzw. Türrahmen montieren,
einschließlich aller erforderlicher Materialien und
Nebenarbeiten.
Menge: 125,000 m
Kostengruppe DIN 276 2018-12: 331000000

**01.02.0180 Armierungsputz liefern u. aufbringen**
STLB-Bau 2025-10 023
Armierungsputz aus mineralischem Werktrockenmörtel,
Dicke 6 bis 8 mm, einschl. Armierungsgewebe, für
Wärmedämm-Verbundsystem (WDVS) gemäß bauaufsichtlicher
Zulassung, an Wand, Arbeitshöhe der zu bearbeitenden
oder zu bekleidenden Fläche über 7,5 bis 9,5 m über der
Standfläche des hierfür erforderlichen Gerüstes, Gerüst
wird beigestellt/ist vorh.,
Hersteller und Typ
'....................................................'
vom Bieter einzutragen.
Menge: 300,000 m²
Leistungsbereich: 023
Kostengruppe DIN 276 2018-12: 331000000

**01.02.0190 Verstärkung der Armierungsschicht**
Verstärkung der Armierungsschicht durch eine 2. Lage
Armierungsputz wie in Vorposition beschrieben auf stark
beanspruchten Flächen liefern und herstellen,
Armierungsputzdicke 5 mm,
Auftrag der 2.Lage vollflächig wegen des Sportbetriebs
in den angrenzenden Freianlagen.
Menge: 300,000 m²
Kostengruppe DIN 276 2018-12: 331000000

**01.02.0200 Panzereckwinkel**
Panzereckwinkel liefern und zur Eckausbildung von
Außenecken an Gebäudeecken, Öffnungen der Glasfassaden
und Türöffnungen auf den Dämmplatten in der
Armierungsebene einbetten,
Panzereckwinkel im System des Herstellers geprüft und
zugelassen,
Einbau: horizontal und vertikal
Schenkellängen ca. 9 x 11 cm,
einschließlich aller erforderlicher Materialien,
Zuschnitte, Verschnitt und Nebenarbeiten.

angebotenes Produkt Panzereckwinkel (Typ und
Hersteller):

'..................................................'
vom Bieter einzutragen
Menge: 140,000 m
Kostengruppe DIN 276 2018-12: 331000000

**01.02.0210 Diagonalbewehrung liefern u. einbauen**
STLB-Bau 2025-10 023
Diagonalbewehrung aus Gittergewebe, alkalibeständig,
Zugfestigkeit mind. 1500 N/5 cm, an Ecke von
Aussparung, außen, Arbeitshöhe der zu bearbeitenden
oder zu bekleidenden Fläche bis 9,5 m über der
Standfläche des hierfür erforderlichen Gerüsts, Gerüst
wird beigestellt/ist vorh..
Menge: 40,000 St
Leistungsbereich: 023
Kostengruppe DIN 276 2018-12: 331000000

**01.02.0220 Anputzband liefern u. montieren**
Einseitig klebendes Anputzband aus geschlossenzelligem
PE-Material liefern und für den Anschluss an
angrenzende oder in die Putzebene durchdringende
Bauteile einbauen,
Stärke 3 mm,
Breite 15 mm.
Menge: 30,000 m
Kostengruppe DIN 276 2018-12: 331000000

**01.02.0230 Bewegungsfuge ausbilden**
STLB-Bau 2025-10 023
Bewegungsfuge im Außenputz ausbilden mit 2 parallelen
Profilen aus Aluminium, abdichten wird gesondert
vergütet, Putzdicke bis 15 mm.
Menge: 20,000 m
Leistungsbereich: 023
Kostengruppe DIN 276 2018-12: 331000000

**01.02.0240 Bewegungsfuge abdichten**
STLB-Bau 2025-10 023
Bewegungsfuge im Außenputz abdichten, mit elastischem
Dichtstoff Typ F DIN EN 15651-1, Klasse 20 HM,
zulässige Gesamtverformung 20 %, Basis Polyurethan,
einschl. systemgebundenem Primer und
Hinterfüllmaterial, Fugenbreite über 15 bis 20 mm.
Menge: 20,000 m
Leistungsbereich: 023
Kostengruppe DIN 276 2018-12: 331000000

**01.02.0250 Edelkratzputz liefern u. aufbringen**
STLB-Bau 2025-10 023
Oberputz DIN 18550-1, Kalkzement-Normalputzmörtel (GP),
als Edelkratzputz (dickschichtig), Körnung 2 mm,
Farbton 'Farbton nach Farbpalette des Herstellers nach
Wahl des AG z.B. Ockerton oder Braunton'
für Wärmedämm-Verbundsystem (WDVS) gemäß
bauaufsichtlicher Zulassung, an Wand, Arbeitshöhe der
zu bearbeitenden oder zu bekleidenden Fläche über 7,5
bis 9,5 m über der Standfläche des hierfür
erforderlichen Gerüstes, Gerüst wird beigestellt/ist
vorh.,
Hersteller und Typ
'....................................................'
vom Bieter einzutragen.
Menge: 250,000 m²
Leistungsbereich: 023
Kostengruppe DIN 276 2018-12: 331000000

**01.02.0260 Filzputz Laibungen, 35 cm, liefern u. aufbringen**
STLB-Bau 2025-10 023
Oberputz DIN 18550-1, Kalkzement-Normalputzmörtel (GP),
als gefilzter Putz, Körnung 1 mm,
Farbton 'Farbton nach Farbpalette des Herstellers nach
Wahl des AG z.B. Ockerton oder Braunton'
für Wärmedämm-Verbundsystem (WDVS) gemäß
bauaufsichtlicher Zulassung, an Stütze, rechteckig,
4-seitig,
Abwicklung der Bearbeitungsflächen '0,35' m,
Arbeitshöhe der zu bearbeitenden oder zu bekleidenden
Fläche über 7,5 bis 9,5 m über der Standfläche des
hierfür erforderlichen Gerüstes, Gerüst wird
beigestellt/ist vorh.,
Hersteller und Typ
'....................................................'
vom Bieter einzutragen.
Menge: 110,000 m
Leistungsbereich: 023
Kostengruppe DIN 276 2018-12: 331000000

**01.02.0270 Filzputz Laibungen, 70 cm, liefern u. aufbringen**
STLB-Bau 2025-10 023
Oberputz DIN 18550-1, Kalkzement-Normalputzmörtel (GP),
als gefilzter Putz, Körnung 1 mm,
Farbton 'Farbton nach Farbpalette des Herstellers nach
Wahl des AG z.B. Ockerton oder Braunton'
für Wärmedämm-Verbundsystem (WDVS) gemäß
bauaufsichtlicher Zulassung, an Stütze, rechteckig,
4-seitig,
Abwicklung der Bearbeitungsflächen '0,7' m,
Arbeitshöhe der zu bearbeitenden oder zu bekleidenden
Fläche über 7,5 bis 9,5 m über der Standfläche des
hierfür erforderlichen Gerüstes, Gerüst wird
beigestellt/ist vorh..
Menge: 15,000 m
Leistungsbereich: 023
Kostengruppe DIN 276 2018-12: 331000000

**01.02.0280 Graffitischutz liefern u. auftragen**
Graffitischutz für vorstehenden Putz und Anstrich des
Wärmedämmverbundsystems liefern und auftragen,
temporäres Graffitischutzsystem mit den verwendeten
Materialien verträglich und zugelassen,
Auftrag in einem Streifen bis 3,00 m über OK Gelände,

angebotenes Produkt Graffitischutz (Typ und
Hersteller):

'..................................................'
vom Bieter einzutragen
Menge: 60,000 m²
Kostengruppe DIN 276 2018-12: 331000000

**01.02.0290 Arbeitsstunden Facharbeiter/-in**
STLB-Bau 2025-10 091
Stundenlohnarbeiten durch Facharbeiter/-in
der Verrechnungssatz für die jeweilige Arbeitskraft
umfasst sämtliche Aufwendungen wie Lohn- und
Gehaltskosten, Lohn- und Gehaltsnebenkosten, Zuschläge,
lohngebundene und lohnabhängige Kosten, sonstige
Sozialkosten, Gemeinkosten, Wagnis und Gewinn.
Menge: 40,000 h
Leistungsbereich: 091
Kostengruppe DIN 276 2018-12: 331000000

#### Untertitel 01.03 WDVS über Dachflächen

*Hinweis: Hinweistext*
Hinweis Produkte

Bei nachfolgend beschriebenen Arbeiten des WDVS über
den Dachflächen sind die unter Titel 01.02 "WDVS
Fassade Turnhalle" angebotenen Produkte zu verwenden.
Ein Hersteller und Produktwechsel ist nicht zugelassen.

WDVS aus Mineralwoll-Dämmplatten mit eingefärbten
Oberputz nach Farbpalette des Herstellers.
Genauer Farbton nach Wahl des AG z.B. Ockerton oder
Brauton nach Bemusterung.

Untergründe: Sichtmauerwerk aus Hochlochziegeln,
Steinformat NF.

Die Mineralwoll-Dämmplatten sind gemäß
Zulassung/Herstellerangaben mit einem Klebe- und
Armierungsmörtel auf dem Untergrund anzubringen und
zusätzlich zu verdübeln.

Der Untergrund des Sichtmauerwerks ist mit dem
Armierungsmörtel vollflächig abzuziehen und
auszugleichen, so dass ein lot- und fluchtrechter
Untergrund entsteht und ein vollflächiges Verkleben der
Dämmplatten möglich ist.
Dies ist bei der Ermittlung der Einheitspreise zu
beachten.

Anfallende Stoffe z.B. bei der Untergrundvorbereitung
sind aufzufangen und zur Deponie zu entsorgen. Dies
wird nicht gesondert vergütet und ist einschließlich
der Container- und Deponiegebühren in die
entsprechenden Einheitspreise einzukalkulieren.

**01.03.0010 Dachflächen schützen**
STLB-Bau 2025-10 034
Begehbare Schutzabdeckung der Dachfläche, Flachdach,
Abdichtung aus geklebten Bitumenbahnen,
Abdeckung aus Folie, Dicke 0,4 mm, Stöße und Ränder
verkleben, zusätzliche Abdeckung aus Hartfaserplatten,
Dicke über 9 bis 14 mm, herstellen und beseitigen,
Arbeitshöhe der zu bearbeitenden oder zu bekleidenden
Fläche bis 9,5 m über der Standfläche des hierfür
erforderlichen Gerüstes, Gerüst wird beigestellt/ist
vorh..
Menge: 100,000 m²
Leistungsbereich: 034
Kostengruppe DIN 276 2018-12: 331000000

**01.03.0020 Wandflächen schützen**
STLB-Bau 2025-10 034
Schutzabdeckung der Wandfläche,
Abdeckung aus Folie, Dicke 0,4 mm, Stöße und Ränder
verkleben, herstellen und beseitigen, Arbeitshöhe der
zu bearbeitenden oder zu bekleidenden Fläche bis 9,5 m
über der Standfläche des hierfür erforderlichen
Gerüstes, Gerüst wird beigestellt/ist vorh..
Menge: 25,000 m²
Leistungsbereich: 034
Kostengruppe DIN 276 2018-12: 331000000

**01.03.0030 Untergrund vorbereiten**
STLB-Bau 2025-10 033
Reinigen des Untergrundes aus Klinkern, von grober
Verschmutzung, von haftungsmindernden Schichten, für
Putz-, Stuckarbeiten/WDVS, aufgenommene Stoffe sammeln,
im Behälter des AN lagern, Behältergröße über 5 bis 7
m3, auf Baustelle bereitstellen, Abfall ist nicht
gefährlich, nicht schadstoffbelastet.
Menge: 70,000 m²
Leistungsbereich: 033
Kostengruppe DIN 276 2018-12: 331000000

**01.03.0040 Sockelabschlussprofil liefern u. montieren**
Sockelabschlussprofil für nachfolgendes WDVS aus
Aluminium als unteren Sockelabschluss mit 3 Stück/m
Profil-Dübeln 6 x 60 und Ausgleichs- u. Distanzstücken
liefern und waagerecht über Sockeldämmung anbringen,
einschließlich Profil- und Eckverbinder,
Dämmstoffdicke 160 mm,
Untergrund: Sichtmauerwerk aus Hochlochziegeln oder
Beton,
einschließlich aller erforderlicher Stoß- und
Eckausbildungen, Materialien und Nebenarbeiten.

Sockelabschlussprofil im System des WDVS vom Hersteller
geprüft und zugelassen.

Die Sockeldämmung über Flachdach mit Abdichtung wird
durch das Gewerk Dachdecker ausgeführt.
Menge: 45,000 m
Kostengruppe DIN 276 2018-12: 331000000

**01.03.0050 Sockelaufsteckprofil liefern u. montieren**
Sockelaufsteckprofil für nachfolgendes WDVS aus
Aluminium liefern und an vorstehenden
Sockelabschlussprofil als unteren Putzabschluss nach
Herstellerangaben anbringen,
Putzdicke: ca. 8-10 mm,
einschließlich aller erforderlicher Eck- und
Stoßausbildungen, Profilverbinder, Materialien und
Nebenarbeiten.

Sockelaufsteckprofil im System des WDVS vom Hersteller
geprüft und zugelassen.
Menge: 45,000 m
Kostengruppe DIN 276 2018-12: 331000000

**01.03.0060 Mineralwoll-Dämmplatten liefern u. anbringen**
STLB-Bau 2025-10 023
Dämmschicht aus Mineralwolle MW DIN EN 13162,
nichtbrennbar, Bemessungswert der Wärmeleitfähigkeit
max. 0,035 W/(mK), Nennwert der Wärmeleitfähigkeit max.
0,034 W/(mK), einlagig, Dicke 160 mm, als Platten,
stumpf, für Wärmedämm-Verbundsystem (WDVS) an Wand,
Untergrund Hochlochziegel, geklebt und statisch
relevant gedübelt mit Dübeln, oberflächennah versenkt,
mit Rondellen,
charakteristische Windlast '-1,1' kN/m2, 6 Dübel/m2,
Arbeitshöhe der zu bearbeitenden oder zu bekleidenden
Fläche über 7,5 bis 9,5 m über der Standfläche des
hierfür erforderlichen Gerüstes, Gerüst wird
beigestellt/ist vorh..
Menge: 45,000 m²
Leistungsbereich: 023
Kostengruppe DIN 276 2018-12: 331000000

**01.03.0070 Zulage Ausgleich Untergrund bis ca. 10 mm**
Zulage zum Ausgleich des Untergrundes für das Anbringen
der Dämmplatten mit einem im System zugelassenen Klebe-
und Armierungsmörtel für den vollflächigen
Untergrundausgleich des Sichtmauerwerks bei
Unebenheiten bis 10 mm Tiefe,
einschließlich aller erforderlicher Materialien und
Nebenarbeiten.

Die Angaben des Systemherstellers insbesondere mit
Hinblick auf die max. Schichtstärken sind zu beachten.
Hieraus resultierende ggf. erforderliche zusätzliche
Arbeitsgänge werden nicht gesondert vergütet und sind
in den Einheitspreis einzukalkulieren.
Menge: 45,000 m²
Kostengruppe DIN 276 2018-12: 331000000

**01.03.0080 Anarbeiten an Attikableche**
Anarbeiten der Dämmung unterseitig an die Attikableche.
Die Dämmung ist im Bereich der Attikableche auszusparen
und nach der Montage der Bleche an die Unterkante dicht
anzuarbeiten.
Aussparungen für die Thermohalter der Attikableche ca.
2 Stück pro m,
einschließlich Einarbeiten eines Fugendichtbandes 3-9
mm sowie aller erforderlicher Materialien und
Nebenarbeiten.
Der Hohlraum unter den Attikablechen ist vollflächig
auszufüllen.
Position einschließlich Fugendichtband.
Menge: 45,000 m
Kostengruppe DIN 276 2018-12: 331000000

**01.03.0090 Aussparungen 0,25 m2 bis 0,5 m2**
Herstellen von Aussparungen in vorstehenden
Mineralwoll-Dämmplatten,
Ausführung rund oder eckig,
Ausschnitte für Leuchten, Luftauslässe
Revisionsöffnungen, Schalterelemente,
Rohrdurchführungen, Kabel etc.
Einschließlich dicht anarbeiten der Dämmschicht an das
Bauteil sowie einarbeiten eines selbstklebenden
vorkomprimierten Fugendichtbands 3-9 mm und einseitig
klebenden Anputzbandes aus geschlossenzelligem
PE-Material für den Anschluss an angrenzende oder in
die Putzebene durchdringende Bauteile einbauen,
Stärke 3 mm, Breite 15 mm,
Größe von 0,25 m2 - 0,50 m2.
Position einschließlich Fugendichtband, Anputzband,
aller erforderlicher Materialien und Nebenarbeiten.
Menge: 2,000 St
Kostengruppe DIN 276 2018-12: 331000000

**01.03.0100 Anschlüsse mit Fugendichtband herstellen**
Fugendichtband 3-9 mm liefern und zwischen angrenzenden
Bauteilen, wie Blechabdeckungen und Dämmplatten
einlegen.
Der Putz ist gegebenenfalls mit Kellenschnitt vom
angrenzenden Bauteil zu trennen. Dies ist in den
Einheitspreis mit einzukalkulieren.
Menge: 25,000 m
Kostengruppe DIN 276 2018-12: 331000000

**01.03.0110 Armierungsputz liefern u. aufbringen**
STLB-Bau 2025-10 023
Armierungsputz aus mineralischem Werktrockenmörtel,
Dicke 6 bis 8 mm, einschl. Armierungsgewebe, für
Wärmedämm-Verbundsystem (WDVS) gemäß bauaufsichtlicher
Zulassung, an Wand, Arbeitshöhe der zu bearbeitenden
oder zu bekleidenden Fläche über 7,5 bis 9,5 m über der
Standfläche des hierfür erforderlichen Gerüstes, Gerüst
wird beigestellt/ist vorh..
Menge: 45,000 m²
Leistungsbereich: 023
Kostengruppe DIN 276 2018-12: 331000000

**01.03.0120 Panzereckwinkel**
Panzereckwinkel liefern und zur Eckausbildung von
Außenecken an Gebäudeecken auf den Dämmplatten in der
Armierungsebene einbetten,
Panzereckwinkel im System des Herstellers geprüft und
zugelassen,
Einbau: vertikal,
Schenkellängen ca. 9 x 11 cm,
einschließlich aller erforderlicher Materialien,
Zuschnitte, Verschnitt und Nebenarbeiten.
Menge: 5,000 m
Kostengruppe DIN 276 2018-12: 331000000

**01.03.0130 Anputzband liefern u. montieren**
Einseitig klebendes Anputzband aus geschlossenzelligem
PE-Material liefern und für den Anschluss an
angrenzende oder in die Putzebene durchdringende
Bauteile einbauen,
Stärke 3 mm,
Breite 15 mm.
Menge: 25,000 m
Kostengruppe DIN 276 2018-12: 331000000

**01.03.0140 Bewegungsfuge ausbilden**
STLB-Bau 2025-10 023
Bewegungsfuge im Außenputz ausbilden mit 2 parallelen
Profilen aus Aluminium, abdichten wird gesondert
vergütet, Putzdicke bis 15 mm.
Menge: 10,000 m
Leistungsbereich: 023
Kostengruppe DIN 276 2018-12: 331000000

**01.03.0150 Bewegungsfuge abdichten**
STLB-Bau 2025-10 023
Bewegungsfuge im Außenputz abdichten, mit elastischem
Dichtstoff Typ F DIN EN 15651-1, Klasse 20 HM,
zulässige Gesamtverformung 20 %, Basis Polyurethan,
einschl. systemgebundenem Primer und
Hinterfüllmaterial, Fugenbreite über 15 bis 20 mm.
Menge: 10,000 m
Leistungsbereich: 023
Kostengruppe DIN 276 2018-12: 331000000

**01.03.0160 Edelkratzputz liefern u. aufbringen**
STLB-Bau 2025-10 023
Oberputz DIN 18550-1, Kalkzement-Normalputzmörtel (GP),
als Edelkratzputz (dickschichtig), Körnung 2 mm,
Farbton 'Farbton nach Farbpalette des Herstellers nach
Wahl des AG z.B. Ockerton oder Braunton'
für Wärmedämm-Verbundsystem (WDVS) gemäß
bauaufsichtlicher Zulassung, an Wand, Arbeitshöhe der
zu bearbeitenden oder zu bekleidenden Fläche über 7,5
bis 9,5 m über der Standfläche des hierfür
erforderlichen Gerüstes, Gerüst wird beigestellt/ist
vorh..
Menge: 45,000 m²
Leistungsbereich: 023
Kostengruppe DIN 276 2018-12: 331000000

**01.03.0170 Arbeitsstunden Facharbeiter/-in**
STLB-Bau 2025-10 091
Stundenlohnarbeiten durch Facharbeiter/-in
der Verrechnungssatz für die jeweilige Arbeitskraft
umfasst sämtliche Aufwendungen wie Lohn- und
Gehaltskosten, Lohn- und Gehaltsnebenkosten, Zuschläge,
lohngebundene und lohnabhängige Kosten, sonstige
Sozialkosten, Gemeinkosten, Wagnis und Gewinn.
Menge: 20,000 h
Leistungsbereich: 091
Kostengruppe DIN 276 2018-12: 331000000

#### Untertitel 01.04 Gebäudesockel - Innenhof

*Hinweis: Hinweistext*
Hinweis Gebäudesockel

Die Dämmung des Gebäudesockels wird im Rahmen der
Tiefbauarbeiten als Perimeterdämmung aufgebracht. Die
Dämmstärke beträgt 100 mm.
Dies ist bei der Ermittlung der Einheitspreise der
nachfolgenden Positionen zu berücksichtigen.

Sockelputz aus Zementputz mit fein gefilzter Oberfläche
liefern und auf bauseitiger Perimeterdämmung lot- und
fluchtrecht herstellen und beschichten.
Sockelhöhe ca. 30 über OK Gelände,
Gesamthöhe ca. 50 cm.

Hinweis Produkte

Bei nachfolgend beschriebenen Arbeiten am Gebäudesockel
sind die unter Titel 01.01 "Gebäudesockel Turnhalle"
angebotenen Produkte zu verwenden.
Ein Hersteller und Produktwechsel ist nicht zugelassen.

*Hinweis: Hinweistext*
Materialtransporte Innenhof

Der Innenhof der Liegenschaft ist nur durch den
Haupteingang über den Flur und die Glasfassade zum
Innenhof zugänglich. Der Innenhof ist weder mit dem
Erdgeschoss noch dem Untergeschoss ebenerdig. OK
Innenhof = Rasenfläche) liegt ca. 1,75 m unter OK FFB
EG.
Der Höhenunterschied wird mit einer Steigleiter im
Bereich einer Tür in der Glasfassade (Türbreite im
Lichten < 80 cm) überbrückt.

Der Materialtransport für die ausgeschriebenen
Leistungen ist über den beschriebenen Weg durch das
Gebäude in Abstimmung mit den Nutzern im Zeitraum vor 9
Uhr möglich.
Alternativ ist der Materialtransport über den
Baustellenaufzug und die Flachdachflächen möglich.
Die Flachdachflächen weisen Höhenunterschiede bis ca.
1,50 m auf. Die Höhenunterschiede sind mit geeigneten
Steighilfen/Hebezeugen des AN zu überwinden. Die
Flachdachflächen/Attiken dürfen hierdurch nicht
beschädigt werden.

Absturzkanten auf den Flachdächern sind durch die
bauseitigen Gerüst und/oder einen mobilen bauseitigen
Dachfang gesichert.

Sämtliche Transportwege innerhalb des Gebäudes und/oder
des Flachdaches sind gegen Beschädigung nach Wahl des
AN zu schützen. Dies wird nicht gesondert vergütet und
ist in die Einheitspreise einzukalkulieren.
Transportwege innerhalb des Gebäudes sind
arbeitstäglich zu reinigen, so dass durch die Nutzer
der Schmutz nicht innerhalb der Liegenschaft verteilt
wird, d.h. Schutzabdeckungen sind außerhalb der
Transportzeiten arbeitstäglich zu entfernen.
Dies wird ebenfalls nicht gesondert vergütet und ist in
die Einheitspreise einzukalkulieren.

**01.04.0010 Sockelputz liefern u. herstellen**
STLB-Bau 2025-10 023
Außenputz DIN 18550-1 auf Außenwand, Putzgrund
Dämmplatte aus Polystyrol-Hartschaum, XPS, mit
mineralischer Haftbrücke, kunststoffvergütet, Unterputz
DIN EN 998-1 aus Zement-Normalputzmörtel (GP),
Druckfestigkeitsklasse CS III (3,5 bis 7,5 N/mm2),
Dicke Unterputz 15 mm, Oberputz aus Zement-Putzmörtel,
gefilzt, Wc 2, wasserabweisend, Körnung 1 mm,
zusätzliche Armierungsputzlage wird gesondert vergütet.
Menge: 25,000 m²
Leistungsbereich: 023
Kostengruppe DIN 276 2018-12: 331000000

**01.04.0020 Feuchteschutz Verputzte Außenwärmedämmung zementgeb Schlämme flexibel B 30-50cm**
STLB-Bau 2025-10 023
Feuchteschutz (Putzabdichtung) für später von Erde oder
Kiesschüttung berührte Putzflächen für verputzte
Außenwärmedämmung, aus zementgebundenen flexiblen
Dichtungsschlämmen, Breite über 30 bis 50 cm, davon 5
cm über Geländeoberfläche.
Menge: 40,000 m
Leistungsbereich: 023
Kostengruppe DIN 276 2018-12: 331000000

**01.04.0030 Sockelanstrich liefern u. aufbringen**
Sockelanstrich liefern u. aufbringen,
2-facher Anstrich des Sockels mit Silikonharzfarbe
einschließlich Tiefengrund-Grundierung,
Sockelhöhe ca. 30 cm über OK Gelände,
Farbton nach Farbkarte des Herstellers nach Wahl des AG
z.B. heller Grauton oder Ockerton,
Sockelanstrich in Abstimmung auf vorstehenden
Sockelputz mit Sockelabdichtung,
einschließlich aller erforderlicher Materialien und
Nebenarbeiten in fertiger Leistung.
Menge: 12,000 m²
Kostengruppe DIN 276 2018-12: 331000000

**01.04.0040 Anschlüsse mit Fugendichtband herstellen**
Fugendichtband 3-9 mm im Anschluss an Metallprofile
liefern und in der Fuge zur Sockeldämmung montieren,
Einbau horizontal und vertikal,
einschließlich aller erforderlicher Materialien und
Nebenarbeiten.
Menge: 40,000 m
Kostengruppe DIN 276 2018-12: 331000000

**01.04.0050 Arbeitsstunden Facharbeiter/-in**
STLB-Bau 2025-10 091
Stundenlohnarbeiten durch Facharbeiter/-in
der Verrechnungssatz für die jeweilige Arbeitskraft
umfasst sämtliche Aufwendungen wie Lohn- und
Gehaltskosten, Lohn- und Gehaltsnebenkosten, Zuschläge,
lohngebundene und lohnabhängige Kosten, sonstige
Sozialkosten, Gemeinkosten, Wagnis und Gewinn.
Menge: 10,000 h
Leistungsbereich: 091
Kostengruppe DIN 276 2018-12: 331000000

#### Untertitel 01.05 WDVS Innenhof

*Hinweis: Hinweistext*
Hinweis Produkte

Bei nachfolgend beschriebenen Arbeiten des WDVS im
Innenhof sind die unter Titel 01.02 "WDVS Fassade
Turnhalle" angebotenen Produkte zu verwenden.
Ein Hersteller und Produktwechsel ist nicht zugelassen.

WDVS aus Mineralwoll-Dämmplatten mit eingefärbten
Oberputz nach Farbpalette des Herstellers.
Genauer Farbton nach Wahl des AG z.B. Ockerton oder
Brauton nach Bemusterung.

Untergründe: Sichtmauerwerk aus Hochlochziegeln,
Steinformat NF und Sichtbeton der Stützen und
Unterzüge.

Die Mineralwoll-Dämmplatten sind gemäß
Zulassung/Herstellerangaben mit einem Klebe- und
Armierungsmörtel auf dem Untergrund anzubringen und
zusätzlich zu verdübeln.

Der Untergrund des Sichtmauerwerks ist mit dem
Armierungsmörtel vollflächig abzuziehen und
auszugleichen, so dass ein lot- und fluchtrechter
Untergrund entsteht und ein vollflächiges Verkleben der
Dämmplatten möglich ist.
Dies ist bei der Ermittlung der Einheitspreise zu
beachten.

Anfallende Stoffe z.B. bei der Untergrundvorbereitung
sind aufzufangen und zur Deponie zu entsorgen. Dies
wird nicht gesondert vergütet und ist einschließlich
der Container- und Deponiegebühren in die
entsprechenden Einheitspreise einzukalkulieren.

*Hinweis: Hinweistext*
Materialtransporte Innenhof

Der Innenhof der Liegenschaft ist nur durch den
Haupteingang über den Flur und die Glasfassade zum
Innenhof zugänglich. Der Innenhof ist weder mit dem
Erdgeschoss noch dem Untergeschoss ebenerdig. OK
Innenhof = Rasenfläche) liegt ca. 1,75 m unter OK FFB
EG.
Der Höhenunterschied wird mit einer Steigleiter im
Bereich einer Tür in der Glasfassade (Türbreite im
Lichten < 80 cm) überbrückt.

Der Materialtransport für die ausgeschriebenen
Leistungen ist über den beschriebenen Weg durch das
Gebäude in Abstimmung mit den Nutzern im Zeitraum vor 9
Uhr möglich.
Alternativ ist der Materialtransport über den
Baustellenaufzug und die Flachdachflächen möglich.
Die Flachdachflächen weisen Höhenunterschiede bis ca.
1,50 m auf. Die Höhenunterschiede sind mit geeigneten
Steighilfen/Hebezeugen des AN zu überwinden. Die
Flachdachflächen/Attiken dürfen hierdurch nicht
beschädigt werden.

Absturzkanten auf den Flachdächern sind durch die
bauseitigen Gerüst und/oder einen mobilen bauseitigen
Dachfang gesichert.

Sämtliche Transportwege innerhalb des Gebäudes und/oder
des Flachdaches sind gegen Beschädigung nach Wahl des
AN zu schützen. Dies wird nicht gesondert vergütet und
ist in die Einheitspreise einzukalkulieren.
Transportwege innerhalb des Gebäudes sind
arbeitstäglich zu reinigen, so dass durch die Nutzer
der Schmutz nicht innerhalb der Liegenschaft verteilt
wird, d.h. Schutzabdeckungen sind außerhalb der
Transportzeiten arbeitstäglich zu entfernen.
Dies wird ebenfalls nicht gesondert vergütet und ist in
die Einheitspreise einzukalkulieren.

**01.05.0010 Bodenflächen schützen**
STLB-Bau 2025-10 034
Schutzabdeckung der Bodenfläche,
Abdeckung aus Folie, Dicke 0,4 mm, herstellen und
beseitigen.
Menge: 80,000 m²
Leistungsbereich: 034
Kostengruppe DIN 276 2018-12: 331000000

**01.05.0020 Fensterflächen schützen**
STLB-Bau 2025-10 034
Schutzabdeckung des Fensters, einseitig,
Abdeckung aus Folie, Dicke 0,4 mm, Stöße und Ränder
verkleben, herstellen und beseitigen, Arbeitshöhe der
zu bearbeitenden oder zu bekleidenden Fläche über 5,5
bis 7,5 m über der Standfläche des hierfür
erforderlichen Gerüstes, Gerüst wird beigestellt/ist
vorh..
Menge: 40,000 m²
Leistungsbereich: 034
Kostengruppe DIN 276 2018-12: 331000000

**01.05.0030 Wandflächen schützen**
STLB-Bau 2025-10 034
Schutzabdeckung der Wandfläche,
Abdeckung aus Folie, Dicke 0,4 mm, Stöße und Ränder
verkleben, herstellen und beseitigen, Arbeitshöhe der
zu bearbeitenden oder zu bekleidenden Fläche bis 7,5 m
über der Standfläche des hierfür erforderlichen
Gerüstes, Gerüst wird beigestellt/ist vorh..
Menge: 25,000 m²
Leistungsbereich: 034
Kostengruppe DIN 276 2018-12: 331000000

**01.05.0040 Untergrund vorbereiten**
STLB-Bau 2025-10 033
Reinigen des Untergrundes aus Klinkern, von grober
Verschmutzung, von haftungsmindernden Schichten, für
Putz-, Stuckarbeiten/WDVS, aufgenommene Stoffe sammeln,
im Behälter des AN lagern, Behältergröße über 5 bis 7
m3, auf Baustelle bereitstellen, Abfall ist nicht
gefährlich, nicht schadstoffbelastet.
Menge: 120,000 m²
Leistungsbereich: 033
Kostengruppe DIN 276 2018-12: 331000000

**01.05.0050 Sockelabschlussprofil liefern u. montieren**
Sockelabschlussprofil für nachfolgendes WDVS aus
Aluminium als unteren Sockelabschluss mit 3 Stück/m
Profil-Dübeln 6 x 60 und Ausgleichs- u. Distanzstücken
liefern und waagerecht über Sockeldämmung anbringen,
einschließlich Profil- und Eckverbinder,
Dämmstoffdicke 160 mm,
Untergrund: Sichtmauerwerk aus Hochlochziegeln oder
Beton,
einschließlich aller erforderlicher Stoß- und
Eckausbildungen, Materialien und Nebenarbeiten.

Sockelabschlussprofil im System des WDVS vom Hersteller
geprüft und zugelassen.
Menge: 25,000 m
Kostengruppe DIN 276 2018-12: 331000000

**01.05.0060 Sockelaufsteckprofil liefern u. montieren**
Sockelaufsteckprofil für nachfolgendes WDVS aus
Aluminium liefern und an vorstehenden
Sockelabschlussprofil als unteren Putzabschluss nach
Herstellerangaben anbringen,
Putzdicke: ca. 8-10 mm,
einschließlich aller erforderlicher Eck- und
Stoßausbildungen, Profilverbinder, Materialien und
Nebenarbeiten.

Sockelaufsteckprofil im System des WDVS vom Hersteller
geprüft und zugelassen.
Menge: 25,000 m
Kostengruppe DIN 276 2018-12: 331000000

**01.05.0070 Mineralwoll-Dämmplatten liefern u. anbringen**
STLB-Bau 2025-10 023
Dämmschicht aus Mineralwolle MW DIN EN 13162,
nichtbrennbar, Bemessungswert der Wärmeleitfähigkeit
max. 0,035 W/(mK), Nennwert der Wärmeleitfähigkeit max.
0,034 W/(mK), einlagig, Dicke 160 mm, als Platten,
stumpf, für Wärmedämm-Verbundsystem (WDVS) an Wand,
Untergrund Hochlochziegel, geklebt und statisch
relevant gedübelt mit Dübeln, oberflächennah versenkt,
mit Rondellen,
charakteristische Windlast '-1,1' kN/m2, 6 Dübel/m2,
Arbeitshöhe der zu bearbeitenden oder zu bekleidenden
Fläche über 5,5 bis 7,5 m über der Standfläche des
hierfür erforderlichen Gerüstes, Gerüst wird
beigestellt/ist vorh..
Menge: 120,000 m²
Leistungsbereich: 023
Kostengruppe DIN 276 2018-12: 331000000

**01.05.0080 Zulage Ausgleich Untergrund bis ca. 10 mm**
Zulage zum Ausgleich des Untergrundes für das Anbringen
der Dämmplatten mit einem im System zugelassenen Klebe-
und Armierungsmörtel für den vollflächigen
Untergrundausgleich des Sichtmauerwerks bei
Unebenheiten bis 10 mm Tiefe,
einschließlich aller erforderlicher Materialien und
Nebenarbeiten.

Die Angaben des Systemherstellers insbesondere mit
Hinblick auf die max. Schichtstärken sind zu beachten.
Hieraus resultierende ggf. erforderliche zusätzliche
Arbeitsgänge werden nicht gesondert vergütet und sind
in den Einheitspreis einzukalkulieren.
Menge: 120,000 m²
Kostengruppe DIN 276 2018-12: 331000000

**01.05.0090 Anarbeiten an Attika**
Anarbeiten der Dämmung unterseitig an die Attikableche.
Die Dämmung ist im Bereich der Attikableche auszusparen
und nach der Montage der Bleche an die Unterkante dicht
anzuarbeiten.
Aussparungen für die Thermohalter der Attikableche ca.
2 Stück pro m,
einschließlich Einarbeiten eines Fugendichtbandes 3-9
mm sowie aller erforderlicher Materialien und
Nebenarbeiten.
Der Hohlraum unter den Attikablechen ist vollflächig
auszufüllen.
Position einschließlich Fugendichtband.
Menge: 25,000 m
Kostengruppe DIN 276 2018-12: 331000000

**01.05.0100 Aussparungen 0,25 m2 bis 0,5 m2**
Herstellen von Aussparungen in vorstehenden
Mineralwoll-Dämmplatten,
Ausführung rund oder eckig,
Ausschnitte für Attiken angrenzender Dächer.
Einschließlich dicht anarbeiten der Dämmschicht an das
Bauteil sowie einarbeiten eines selbstklebenden
vorkomprimierten Fugendichtbands 3-9 mm und einseitig
klebenden Anputzbandes aus geschlossenzelligem
PE-Material für den Anschluss an angrenzende oder in
die Putzebene durchdringende Bauteile einbauen,
Stärke 3 mm, Breite 15 mm,
Größe von 0,25 m2 - 0,50 m2.
Position einschließlich Fugendichtband, Anputzband,
aller erforderlicher Materialien und Nebenarbeiten.
Menge: 8,000 St
Kostengruppe DIN 276 2018-12: 331000000

**01.05.0110 Anschlüsse mit Fugendichtband herstellen**
Fugendichtband 3-9 mm liefern und zwischen angrenzenden
Bauteilen, wie Fensterbänke etc., und Dämmplatten
einlegen.
Der Putz ist gegebenenfalls mit Kellenschnitt vom
angrenzenden Bauteil zu trennen. Dies ist in den
Einheitspreis mit einzukalkulieren.
Menge: 20,000 m
Kostengruppe DIN 276 2018-12: 331000000

**01.05.0120 Laibungen der Fenster dämmen**
Nicht brennbare Dämmplatten in den Laibungen der
Fenster liefern und mit Klebe- u. Armierungsmörtel lot-
und fluchtrecht anbringen,
nach DIN 4102 nicht brennbar A1,
Bemessungswert Wärmeleitfähigkeit ( DIN 4108 ) <= 0,035
W/mK,
Dämmplattendicke 60 mm,
Flächen vertikal und horizontal,
Untergründe: Sichtmauerwerk aus Hochlochziegeln,
Steinformat NF und Stahlbeton der Stützen und
Unterzüge,
Laibungstiefe bis ca. 35 cm,

einschließlich aller erforderlicher Materialien,
Zuschnitte, Verschnitt, Anpassarbeiten an
Türen/Glasfassaden, Verschnitt, Verbindungs- und
Befestigungsmittel und Nebenarbeiten.

Die Dämmplatten sind gemäß Zulassung/Herstellerangaben
mit einem Klebe- und Armierungsmörtel auf dem
Untergrund anzubringen.
Das Anbringen mit dem Klebe- und Armierungsmörtel wird
nicht gesondert vergütet und ist in den Einheitspreis
einschließlich aller erforderlicher Materialien und
Nebenarbeiten einzukalkulieren.
Der Untergrund ist mit dem Armierungsmörtel vollflächig
abzuziehen und auszugleichen, so dass ein lot- und
fluchtrechter Untergrund entsteht und ein vollflächiges
Verkleben der Dämmplatten möglich ist. Unebenheiten bis
10 mm sind auszugleichen. Die Mindestschichtdicken des
Systemherstellers sind zu beachten.
Dies wird nicht gesondert vergütet und ist
einschließlich aller erforderlicher Materialien und
Nebenarbeiten in den Einheitspreis einzukalkulieren.
Menge: 45,000 m
Kostengruppe DIN 276 2018-12: 331000000

**01.05.0130 Anputzleiste Fenster**
Gewebeanputzleiste liefern und Putzanschlüsse an
Rahmenprofilen der Fenster herstellen,
Kunststoffgewebeleiste mit weicher Schutzlippe,
Bewegungssteg, Dichtband und Gewebestreifen,
zum Anschluss an Bauteile mit Ausgleichsbewegung,
für 2-dimensionale Bewegungsaufnahme für dauerhafte
Bewegungen,
einschließlich aller erforderlicher Materialien und
Nebenarbeiten.
Einbau nach Vorgabe der Einbauanleitung des
Herstellers.
Menge: 45,000 m
Kostengruppe DIN 276 2018-12: 331000000

**01.05.0140 Fugendichtband Fenster**
Fugendichtband 3-9 mm hinter vorstehender Anputzleiste
liefern und in der Fuge zwischen Dämmung und
Fensterrahmen montieren,
einschließlich aller erforderlicher Materialien und
Nebenarbeiten.
Menge: 45,000 m
Kostengruppe DIN 276 2018-12: 331000000

**01.05.0150 Armierungsputz liefern u. aufbringen**
STLB-Bau 2025-10 023
Armierungsputz aus mineralischem Werktrockenmörtel,
Dicke 6 bis 8 mm, einschl. Armierungsgewebe, für
Wärmedämm-Verbundsystem (WDVS) gemäß bauaufsichtlicher
Zulassung, an Wand, Arbeitshöhe der zu bearbeitenden
oder zu bekleidenden Fläche über 5,5 bis 7,5 m über der
Standfläche des hierfür erforderlichen Gerüstes, Gerüst
wird beigestellt/ist vorh..
Menge: 135,000 m²
Leistungsbereich: 023
Kostengruppe DIN 276 2018-12: 331000000

**01.05.0160 Panzereckwinkel**
Panzereckwinkel liefern und zur Eckausbildung von
Außenecken an Gebäudeecken, Öffnungen der Fenster auf
den Dämmplatten in der Armierungsebene einbetten,
Panzereckwinkel im System des Herstellers geprüft und
zugelassen,
Einbau: horizontal und vertikal
Schenkellängen ca. 9 x 11 cm,
einschließlich aller erforderlicher Materialien,
Zuschnitte, Verschnitt und Nebenarbeiten.
Menge: 45,000 m
Kostengruppe DIN 276 2018-12: 331000000

**01.05.0170 Diagonalbewehrung liefern u. einbauen**
STLB-Bau 2025-10 023
Diagonalbewehrung aus Gittergewebe, alkalibeständig,
Zugfestigkeit mind. 1500 N/5 cm, an Ecke von
Aussparung, außen, Arbeitshöhe der zu bearbeitenden
oder zu bekleidenden Fläche bis 9,5 m über der
Standfläche des hierfür erforderlichen Gerüsts, Gerüst
wird beigestellt/ist vorh..
Menge: 32,000 St
Leistungsbereich: 023
Kostengruppe DIN 276 2018-12: 331000000

**01.05.0180 Anputzband liefern u. montieren**
Einseitig klebendes Anputzband aus geschlossenzelligem
PE-Material liefern und für den Anschluss an
angrenzende oder in die Putzebene durchdringende
Bauteile einbauen,
Stärke 3 mm,
Breite 15 mm.
Menge: 20,000 m
Kostengruppe DIN 276 2018-12: 331000000

**01.05.0190 Bewegungsfuge ausbilden**
STLB-Bau 2025-10 023
Bewegungsfuge im Außenputz ausbilden mit 2 parallelen
Profilen aus Aluminium, abdichten wird gesondert
vergütet, Putzdicke bis 15 mm.
Menge: 10,000 m
Leistungsbereich: 023
Kostengruppe DIN 276 2018-12: 331000000

**01.05.0200 Bewegungsfuge abdichten**
STLB-Bau 2025-10 023
Bewegungsfuge im Außenputz abdichten, mit elastischem
Dichtstoff Typ F DIN EN 15651-1, Klasse 20 HM,
zulässige Gesamtverformung 20 %, Basis Polyurethan,
einschl. systemgebundenem Primer und
Hinterfüllmaterial, Fugenbreite über 15 bis 20 mm.
Menge: 10,000 m
Leistungsbereich: 023
Kostengruppe DIN 276 2018-12: 331000000

**01.05.0210 Edelkratzputz liefern u. aufbringen**
STLB-Bau 2025-10 023
Oberputz DIN 18550-1, Kalkzement-Normalputzmörtel (GP),
als Edelkratzputz (dickschichtig), Körnung 2 mm,
Farbton 'nach Farbpalette des Herstellers nach Wahl
des AG z.B. Ockerton oder Braunton'
für Wärmedämm-Verbundsystem (WDVS) gemäß
bauaufsichtlicher Zulassung, an Wand, Arbeitshöhe der
zu bearbeitenden oder zu bekleidenden Fläche über 5,5
bis 7,5 m über der Standfläche des hierfür
erforderlichen Gerüstes, Gerüst wird beigestellt/ist
vorh..
Menge: 120,000 m²
Leistungsbereich: 023
Kostengruppe DIN 276 2018-12: 331000000

**01.05.0220 Filzputz in Laibungen liefern u. aufbringen**
STLB-Bau 2025-10 023
Oberputz DIN 18550-1, Kalkzement-Normalputzmörtel (GP),
als gefilzter Putz, Körnung 1 mm,
Farbton 'Farbton nach Farbpalette des Herstellers nach
Wahl des AG z.B. Ockerton oder Braunton'
für Wärmedämm-Verbundsystem (WDVS) gemäß
bauaufsichtlicher Zulassung, an Stütze, rechteckig,
4-seitig,
Abwicklung der Bearbeitungsflächen '0,35' m,
Arbeitshöhe der zu bearbeitenden oder zu bekleidenden
Fläche über 5,5 bis 7,5 m über der Standfläche des
hierfür erforderlichen Gerüstes, Gerüst wird
beigestellt/ist vorh..
Menge: 45,000 m
Leistungsbereich: 023
Kostengruppe DIN 276 2018-12: 331000000

**01.05.0230 Arbeitsstunden Facharbeiter/-in**
STLB-Bau 2025-10 091
Stundenlohnarbeiten durch Facharbeiter/-in
der Verrechnungssatz für die jeweilige Arbeitskraft
umfasst sämtliche Aufwendungen wie Lohn- und
Gehaltskosten, Lohn- und Gehaltsnebenkosten, Zuschläge,
lohngebundene und lohnabhängige Kosten, sonstige
Sozialkosten, Gemeinkosten, Wagnis und Gewinn.
Menge: 25,000 h
Leistungsbereich: 091
Kostengruppe DIN 276 2018-12: 331000000

### Titel 02 Betonsanierung

#### Untertitel 02.01 Betonsanierung Seite Glasfassade

*Hinweis: Hinweistext*
Vorbemerkungen Betonsanierung

Die Baustelleneinrichtung einschließlich aller
Gerätekosten, Verbrauchsstoffe etc. für nachfolgend
beschriebenen Arbeiten werden gesondert vergütet.

Die Betonsanierung muss vom Inhaber eines SIVV-Scheins
begleitet werden. Die befähigte Person muss während der
Ausführung der Arbeiten ständig auf der Baustelle sein.
Die Kosten hierfür sind ebenfalls auf die
Einheitspreise umzulegen.

Die Betonsanierung ist vor dem Anbringen des WDVS von
den bauseitigen Arbeitsgerüsten durchzuführen.
Die Arbeitshöhen betragen bis ca. 9,50 m über OK
Gelände.

**02.01.0010 Instandsetzungsdokumentation anfertigen**
STLB-Bau 2025-10 081
Instandsetzungsdokumentation, mit zeichnerischer
Darstellung, in Pläne, vom AG gestellt.
Menge: 1,000 St
Leistungsbereich: 081
Kostengruppe DIN 276 2018-12: 331000000

**02.01.0020 Fotodokumentation der Maßnahmen anfertigen**
STLB-Bau 2025-10 081
Fotodokumentation, Farbbilder auf Datenträger.
Menge: 1,000 St
Leistungsbereich: 081
Kostengruppe DIN 276 2018-12: 331000000

**02.01.0030 Baustelleneinrichtung Betonsanierung**
Baustelleneinrichtung für nachfolgend beschriebene
Arbeiten der Betonsanierung liefern, für die Dauer der
gesamten Betonsanierung vor- und instandhalten,
betreiben und nach der Durchführung der Arbeiten wieder
räumen.

In die Kosten sind sämtliche Gerätekosten, Kosten für
den Betrieb der Geräte und Verschleiß einzukalkulieren.
Eine Vergütung darüber hinaus erfolgt nicht.
Menge: 1,000 psch
Kostengruppe DIN 276 2018-12: 331000000

**02.01.0040 Glasfassaden schützen**
STLB-Bau 2025-10 034
Schutzabdeckung der Verglasung, einseitig,
Abdeckung aus Folie, Dicke 0,5 mm, Stöße und Ränder
verkleben, zusätzliche Abdeckung aus Hartfaserplatten,
Dicke über 9 bis 14 mm, herstellen und beseitigen,
Arbeitshöhe der zu bearbeitenden oder zu bekleidenden
Fläche bis 7,5 m über der Standfläche des hierfür
erforderlichen Gerüstes, Gerüst wird beigestellt/ist
vorh..
Menge: 170,000 m²
Leistungsbereich: 034
Kostengruppe DIN 276 2018-12: 331000000

**02.01.0050 Auffangwanne liefern u. herstellen**
Wasserdichte Auffangwanne für nachfolgend beschriebene
Arbeiten der Betonsanierung liefern, montieren, über
die Dauer der Arbeiten vor- und instandhalten, nach den
Arbeiten demontieren und zur Deponie entsorgen,
einschließlich aller erforderlicher Materialien,
Verbindungs- und Befestigungsmittel, Nebenarbeiten und
Container- und Deponiegebühren.
Ausführung im Außenbereich vor der Fassade.
Untergrund: Erdreich und/oder Spritzschutzstreifen aus
Kies

Das Wannen- und Auffangsystem ist vor der Montage mit
der Fachbauleitung abzustimmen.

Der Schutz ist so zu konstruieren, dass weder feste
noch flüssige Stoffe in den Untergrund gelangen können.
Der AN ist für die Schutzfunktion der Auffangwanne
verantwortlich. Der AN prüft ständig die Schutzfunktion
der Auffangwanne. Es dürfen keine anfallenden Stoffe
(Flüssigkeiten, Feststoffe) austreten.

Das Leistungsbild umfasst:
Herstellen eines wasserdichten und stabilen
Wannensystems.
Montage und Befestigung des Auffangsystems am Bauwerk
durch reversible Verankerungen
Abkleben der Randbereiche zum Bauwerk
Bei der Verwendung von Klebstoffen sind diese
rückstandslos wieder zu entfernen. Verschraubungen sind
wieder auszubauen und die Löcher zu schließen. Dies ist
in die Einheitspreise einzukalkulieren.
Regelmäßige Entleerung mittels Tauchpumpe, Sauger oder
durch händisches Ausräumen.
Umlagern des zu entsorgenden Materials und der
Substanzen in entsprechende Bauschuttcontainer und
Flüssigkeitsbehälter.
Fachgerechte Entsorgung der Materialien.
Demontage und Entsorgung der Schutzwanne nach Abschluss
der Arbeiten.

Größe / Bereich:
Entlang der gesamten Fassade unter Aufnahme von allen
Versprüngen.

Anfallende Flüssigkeiten sind zu filtern und separat zu
entsorgen. Es dürfen keine Stoffe in den Baugrund
gelangen und/oder in den Kanal eingeleitet werden.

Das Filtern und Entsorgen von Flüssigkeiten wird nicht
gesondert vergütet und ist einschließlich der
Container-/Behälterkosten und Deponiegebühren in den
Einheitspreis einzukalkulieren.
Feststoffe werden mit dem Abbruch der Schadstellen
entsorgt. Dies wird gesondert vergütet.
Menge: 30,000 m
Kostengruppe DIN 276 2018-12: 331000000

**02.01.0060 Schadstellen Balken, suchen, kennzeichnen**
STLB-Bau 2025-10 081
Absuchen der Betonflächen nach Hohlstellen, Ausbrüchen,
Fehlstellen oder Rissen, Schadstellen am Bauteil
kennzeichnen, Bauteil Balken, Fläche senkrecht,
Arbeitshöhe über 7,5 bis 9,5 m über der Standfläche des
hierfür erforderlichen Gerüstes, Gerüst wird
beigestellt/ist vorh..
Menge: 40,000 m²
Leistungsbereich: 081
Kostengruppe DIN 276 2018-12: 331000000

**02.01.0070 Schadstellen Stützen, suchen, kennzeichnen**
STLB-Bau 2025-10 081
Absuchen der Betonflächen nach Hohlstellen, Ausbrüchen,
Fehlstellen oder Rissen, Schadstellen am Bauteil
kennzeichnen, Bauteil Stütze, rechteckig, Fläche
senkrecht, Abwicklung der Bearbeitungsflächen über 1,4
bis 1,6 m, Arbeitshöhe über 7,5 bis 9,5 m über der
Standfläche des hierfür erforderlichen Gerüstes, Gerüst
wird beigestellt/ist vorh..
Menge: 35,000 m
Leistungsbereich: 081
Kostengruppe DIN 276 2018-12: 331000000

**02.01.0080 Verunreinigungen Stützen entfernen, Niederdruckwasserstrahlen**
STLB-Bau 2025-10 081
Verunreinigungen entfernen, durch
Niederdruckwasserstrahlen bis 10 MPa, mit festen
Strahlmitteln, Bauteil Stütze, rechteckig, Fläche
senkrecht, Arbeitshöhe über 7,5 bis 9,5 m über der
Standfläche des hierfür erforderlichen Gerüstes, Gerüst
wird beigestellt/ist vorh., Normalbeton, ermittelte
Druckfestigkeit über 10 bis 20 MPa, Oberfläche glatt,
Abwicklung der Bearbeitungsflächen über 1,4 bis 1,6 m,
anfallende Stoffe nicht schadstoffbelastet, Entsorgung
wird gesondert vergütet.
Menge: 35,000 m
Leistungsbereich: 081
Kostengruppe DIN 276 2018-12: 331000000

**02.01.0090 Altbesch./minderf. Schichten Balken Seitenflächen entfernen, Hochdruckwasserstrahlen**
STLB-Bau 2025-10 081
Altbeschichtungen und minderfeste Schichten entfernen,
starr, Reaktionsharz, Schichtdicke über 500 bis 1000
mym, durch Hochdruckwasserstrahlen bis 80 MPa, mit
festen Strahlmitteln, Bauteil Balken, Fläche senkrecht,
Normalbeton, Altbetonklasse A2, Rautiefeklasse RT1,0,
ermittelte Druckfestigkeit über 10 bis 20 MPa,
anfallende Stoffe nicht schadstoffbelastet, Entsorgung
wird gesondert vergütet.
Menge: 35,000 m2
Leistungsbereich: 081
Kostengruppe DIN 276 2018-12: 331000000

**02.01.0100 Altbesch./minderf. Schichten Balken Unterseiten entfernen, Hochdruckwasserstrahlen**
STLB-Bau 2025-10 081
Altbeschichtungen und minderfeste Schichten entfernen,
starr, Reaktionsharz, Schichtdicke über 500 bis 1000
mym, durch Hochdruckwasserstrahlen bis 80 MPa, mit
festen Strahlmitteln, Bauteil Balken, Fläche über Kopf,
Normalbeton, Altbetonklasse A2, Rautiefeklasse RT1,0,
ermittelte Druckfestigkeit über 10 bis 20 MPa,
Oberfläche glatt, Abwicklung der Bearbeitungsflächen
bis 0,3 m, anfallende Stoffe nicht schadstoffbelastet,
Entsorgung wird gesondert vergütet.
Menge: 30,000 m
Leistungsbereich: 081
Kostengruppe DIN 276 2018-12: 331000000

**02.01.0110 Haftzugfestigkeit prüfen**
Haftzugfestigkeit der vorbehandelten Oberflächen auf
besondere Anforderung des AG prüfen.
Die Oberfläche muss eine Haftzugfestigkeit von mind.
0,8 MPa als kleinsten Einzelwert aufweisen.
Die übrigen Prüfungen des Haftverbundes sind
entsprechend TR Instandhaltung durchzuführen.
Menge: 3,000 St
Kostengruppe DIN 276 2018-12: 331000000

*Hinweis: Hinweistext*

**02.01.0120 Schadstellen Balken stemmen, Seitenflächen bis 0,01m2**
STLB-Bau 2025-10 081
Abtragen des geschädigten Betons, Bauteil Balken,
Fläche senkrecht, Normalbeton, ermittelte
Druckfestigkeit über 10 bis 20 MPa, in Teilflächen,
durch Stemmen, Bearbeitungstiefe über 10 bis 20 mm,
aufgenommene Stoffe sammeln, im Behälter des AN lagern,
Behältergröße über 5 bis 7 m3, auf Baustelle
bereitstellen, Abfall ist nicht gefährlich, nicht
schadstoffbelastet, Einzelfläche bis 0,01 m2.
Menge: 40,000 St
Leistungsbereich: 081
Kostengruppe DIN 276 2018-12: 331000000

**02.01.0130 Schadstellen Balken stemmen, Seitenflächen 0,01-0,05m2**
STLB-Bau 2025-10 081
Abtragen des geschädigten Betons, Bauteil Balken,
Fläche senkrecht, Normalbeton, ermittelte
Druckfestigkeit über 10 bis 20 MPa, in Teilflächen,
durch Stemmen, Bearbeitungstiefe über 10 bis 20 mm,
aufgenommene Stoffe sammeln, im Behälter des AN lagern,
Behältergröße über 5 bis 7 m3, auf Baustelle
bereitstellen, Abfall ist nicht gefährlich, nicht
schadstoffbelastet, Einzelfläche über 0,01 bis 0,05 m2.
Menge: 25,000 St
Leistungsbereich: 081
Kostengruppe DIN 276 2018-12: 331000000

**02.01.0140 Schadstellen Balken stemmen, Seitenflächen 0,05-0,1m2**
STLB-Bau 2025-10 081
Abtragen des geschädigten Betons, Bauteil Balken,
Fläche senkrecht, Normalbeton, ermittelte
Druckfestigkeit über 10 bis 20 MPa, in Teilflächen,
durch Stemmen, Bearbeitungstiefe über 10 bis 20 mm,
aufgenommene Stoffe sammeln, im Behälter des AN lagern,
Behältergröße über 5 bis 7 m3, auf Baustelle
bereitstellen, Abfall ist nicht gefährlich, nicht
schadstoffbelastet, Einzelfläche über 0,05 bis 0,1 m2.
Menge: 12,000 St
Leistungsbereich: 081
Kostengruppe DIN 276 2018-12: 331000000

**02.01.0150 Schadstellen Balken stemmen, Seitenflächen 0,1-0,25m2**
STLB-Bau 2025-10 081
Abtragen des geschädigten Betons, Bauteil Balken,
Fläche senkrecht, Normalbeton, ermittelte
Druckfestigkeit über 10 bis 20 MPa, in Teilflächen,
durch Stemmen, Bearbeitungstiefe über 10 bis 20 mm,
aufgenommene Stoffe sammeln, im Behälter des AN lagern,
Behältergröße über 5 bis 7 m3, auf Baustelle
bereitstellen, Abfall ist nicht gefährlich, nicht
schadstoffbelastet, Einzelfläche über 0,1 bis 0,25 m2.
Menge: 2,000 St
Leistungsbereich: 081
Kostengruppe DIN 276 2018-12: 331000000

**02.01.0160 Schadstellen Balken stemmen, Unterseiten bis 0,01m2**
STLB-Bau 2025-10 081
Abtragen des geschädigten Betons, Bauteil Balken,
Fläche über Kopf, Normalbeton, ermittelte
Druckfestigkeit über 10 bis 20 MPa, in Teilflächen,
durch Stemmen, Bearbeitungstiefe über 10 bis 20 mm,
aufgenommene Stoffe sammeln, im Behälter des AN lagern,
Behältergröße über 5 bis 7 m3, auf Baustelle
bereitstellen, Abfall ist nicht gefährlich, nicht
schadstoffbelastet, Einzelfläche bis 0,01 m2.
Menge: 25,000 St
Leistungsbereich: 081
Kostengruppe DIN 276 2018-12: 331000000

**02.01.0170 Schadstellen Balken stemmen, Unterseiten 0,01-0,05m2**
STLB-Bau 2025-10 081
Abtragen des geschädigten Betons, Bauteil Balken,
Fläche über Kopf, Normalbeton, ermittelte
Druckfestigkeit über 10 bis 20 MPa, in Teilflächen,
durch Stemmen, Bearbeitungstiefe über 10 bis 20 mm,
aufgenommene Stoffe sammeln, im Behälter des AN lagern,
Behältergröße über 5 bis 7 m3, auf Baustelle
bereitstellen, Abfall ist nicht gefährlich, nicht
schadstoffbelastet, Einzelfläche über 0,01 bis 0,05 m2.
Menge: 15,000 St
Leistungsbereich: 081
Kostengruppe DIN 276 2018-12: 331000000

**02.01.0180 Schadstellen Balken stemmen, Unterseiten 0,05-0,1m2**
STLB-Bau 2025-10 081
Abtragen des geschädigten Betons, Bauteil Balken,
Fläche über Kopf, Normalbeton, ermittelte
Druckfestigkeit über 10 bis 20 MPa, in Teilflächen,
durch Stemmen, Bearbeitungstiefe über 10 bis 20 mm,
aufgenommene Stoffe sammeln, im Behälter des AN lagern,
Behältergröße über 5 bis 7 m3, auf Baustelle
bereitstellen, Abfall ist nicht gefährlich, nicht
schadstoffbelastet, Einzelfläche über 0,05 bis 0,1 m2.
Menge: 6,000 St
Leistungsbereich: 081
Kostengruppe DIN 276 2018-12: 331000000

**02.01.0190 Schadstellen Stützen stemmen, bis 0,01m2**
STLB-Bau 2025-10 081
Abtragen des geschädigten Betons, Bauteil Stütze,
rechteckig, Fläche senkrecht, Normalbeton, ermittelte
Druckfestigkeit über 10 bis 20 MPa, in Teilflächen,
durch Stemmen, Bearbeitungstiefe über 10 bis 20 mm,
aufgenommene Stoffe sammeln, im Behälter des AN lagern,
Behältergröße über 5 bis 7 m3, auf Baustelle
bereitstellen, Abfall ist nicht gefährlich, nicht
schadstoffbelastet, Einzelfläche bis 0,01 m2.
Menge: 40,000 St
Leistungsbereich: 081
Kostengruppe DIN 276 2018-12: 331000000

**02.01.0200 Schadstellen Stützen stemmen, 0,01-0,05m2**
STLB-Bau 2025-10 081
Abtragen des geschädigten Betons, Bauteil Stütze,
rechteckig, Fläche senkrecht, Normalbeton, ermittelte
Druckfestigkeit über 10 bis 20 MPa, in Teilflächen,
durch Stemmen, Bearbeitungstiefe über 10 bis 20 mm,
aufgenommene Stoffe sammeln, im Behälter des AN lagern,
Behältergröße über 5 bis 7 m3, auf Baustelle
bereitstellen, Abfall ist nicht gefährlich, nicht
schadstoffbelastet, Einzelfläche über 0,01 bis 0,05 m2.
Menge: 20,000 St
Leistungsbereich: 081
Kostengruppe DIN 276 2018-12: 331000000

**02.01.0210 Schadstellen Stützen stemmen 0,05-0,1m2**
STLB-Bau 2025-10 081
Abtragen des geschädigten Betons, Bauteil Stütze,
rechteckig, Fläche senkrecht, Normalbeton, ermittelte
Druckfestigkeit über 10 bis 20 MPa, in Teilflächen,
durch Stemmen, Bearbeitungstiefe über 10 bis 20 mm,
aufgenommene Stoffe sammeln, im Behälter des AN lagern,
Behältergröße über 5 bis 7 m3, auf Baustelle
bereitstellen, Abfall ist nicht gefährlich, nicht
schadstoffbelastet, Einzelfläche über 0,05 bis 0,1 m2.
Menge: 6,000 St
Leistungsbereich: 081
Kostengruppe DIN 276 2018-12: 331000000

**02.01.0220 Bewehrung Balken Seitenflächen freilegen, entrosten, Korrosionsschutz, bis 0,01m2**
STLB-Bau 2025-10 081
Freilegen und Entrosten korrodierter Bewehrung,
Korrosionsschutz auftragen, Bauteil Balken, Fläche
senkrecht, Normalbeton, ermittelte Druckfestigkeit über
10 bis 20 MPa, korrodierte Bewehrung teilweise
freilegen, Bewehrung aus Betonstahl, Durchmesser bis 16
mm, durch Stemmen, Entrosten bis zum
Norm-Vorbereitungsgrad Sa 2 1/2 DIN EN ISO 12944-4,
durch Trockenstrahlen mit festen Strahlmitteln,
Bearbeitungstiefe über 10 bis 20 mm,
Korrosionsschutzbeschichtung mit
kunststoffmodifizierter Zementschlämme als aktive
Beschichtung DIN EN 1504-7, 2-schichtig, Erzeugnis im
System geprüft, aufgenommene Stoffe zur Entsorgung
sortieren, sammeln, im Behälter des AN lagern,
Behältergröße über 5 bis 7 m3, auf Baustelle
bereitstellen, Abfall ist nicht gefährlich, nicht
schadstoffbelastet,
Hersteller und Typ
'....................................................'
vom Bieter einzutragen,
Einzelfläche bis 0,01 m2.
Menge: 40,000 St
Leistungsbereich: 081
Kostengruppe DIN 276 2018-12: 331000000

**02.01.0230 Bewehrung Balken Seitenflächen freilegen, entrosten, Korrosionsschutz, 0,01-0,05m2**
STLB-Bau 2025-10 081
Freilegen und Entrosten korrodierter Bewehrung,
Korrosionsschutz auftragen, Bauteil Balken, Fläche
senkrecht, Normalbeton, ermittelte Druckfestigkeit über
10 bis 20 MPa, korrodierte Bewehrung teilweise
freilegen, Bewehrung aus Betonstahl, Durchmesser bis 16
mm, durch Stemmen, Entrosten bis zum
Norm-Vorbereitungsgrad Sa 2 1/2 DIN EN ISO 12944-4,
durch Trockenstrahlen mit festen Strahlmitteln,
Bearbeitungstiefe über 10 bis 20 mm,
Korrosionsschutzbeschichtung mit
kunststoffmodifizierter Zementschlämme als aktive
Beschichtung DIN EN 1504-7, 2-schichtig, Erzeugnis im
System geprüft, aufgenommene Stoffe zur Entsorgung
sortieren, sammeln, im Behälter des AN lagern,
Behältergröße über 5 bis 7 m3, auf Baustelle
bereitstellen, Abfall ist nicht gefährlich, nicht
schadstoffbelastet,
Hersteller und Typ 'Material wie vor'
Einzelfläche über 0,01 bis 0,05 m2.
Menge: 25,000 St
Leistungsbereich: 081
Kostengruppe DIN 276 2018-12: 331000000

**02.01.0240 Bewehrung Balken Seitenflächen freilegen, entrosten, Korrosionsschutz, 0,05-0,1m2**
STLB-Bau 2025-10 081
Freilegen und Entrosten korrodierter Bewehrung,
Korrosionsschutz auftragen, Bauteil Balken, Fläche
senkrecht, Normalbeton, ermittelte Druckfestigkeit über
10 bis 20 MPa, korrodierte Bewehrung teilweise
freilegen, Bewehrung aus Betonstahl, Durchmesser bis 16
mm, durch Stemmen, Entrosten bis zum
Norm-Vorbereitungsgrad Sa 2 1/2 DIN EN ISO 12944-4,
durch Trockenstrahlen mit festen Strahlmitteln,
Bearbeitungstiefe über 10 bis 20 mm,
Korrosionsschutzbeschichtung mit
kunststoffmodifizierter Zementschlämme als aktive
Beschichtung DIN EN 1504-7, 2-schichtig, Erzeugnis im
System geprüft, aufgenommene Stoffe zur Entsorgung
sortieren, sammeln, im Behälter des AN lagern,
Behältergröße über 5 bis 7 m3, auf Baustelle
bereitstellen, Abfall ist nicht gefährlich, nicht
schadstoffbelastet,
Hersteller und Typ 'Material wie vor'
Einzelfläche über 0,05 bis 0,1 m2.
Menge: 12,000 St
Leistungsbereich: 081
Kostengruppe DIN 276 2018-12: 331000000

**02.01.0250 Bewehrung Balken Seitenflächen freilegen, entrosten, Korrosionsschutz, 0,1-0,25m2**
STLB-Bau 2025-10 081
Freilegen und Entrosten korrodierter Bewehrung,
Korrosionsschutz auftragen, Bauteil Balken, Fläche
senkrecht, Normalbeton, ermittelte Druckfestigkeit über
10 bis 20 MPa, korrodierte Bewehrung teilweise
freilegen, Bewehrung aus Betonstahl, Durchmesser bis 16
mm, durch Stemmen, Entrosten bis zum
Norm-Vorbereitungsgrad Sa 2 1/2 DIN EN ISO 12944-4,
durch Trockenstrahlen mit festen Strahlmitteln,
Bearbeitungstiefe über 10 bis 20 mm,
Korrosionsschutzbeschichtung mit
kunststoffmodifizierter Zementschlämme als aktive
Beschichtung DIN EN 1504-7, 2-schichtig, Erzeugnis im
System geprüft, aufgenommene Stoffe zur Entsorgung
sortieren, sammeln, im Behälter des AN lagern,
Behältergröße über 5 bis 7 m3, auf Baustelle
bereitstellen, Abfall ist nicht gefährlich, nicht
schadstoffbelastet,
Hersteller und Typ 'Material wie vor'
Einzelfläche über 0,1 bis 0,25 m2.
Menge: 2,000 St
Leistungsbereich: 081
Kostengruppe DIN 276 2018-12: 331000000

**02.01.0260 Bewehrung Balken Unterseiten freilegen, entrosten, Korrosionsschutz, bis 0,01m2**
STLB-Bau 2025-10 081
Freilegen und Entrosten korrodierter Bewehrung,
Korrosionsschutz auftragen, Bauteil Balken, Fläche über
Kopf, Normalbeton, ermittelte Druckfestigkeit über 10
bis 20 MPa, korrodierte Bewehrung teilweise freilegen,
Bewehrung aus Betonstahl, Durchmesser bis 16 mm, durch
Stemmen, Entrosten bis zum Norm-Vorbereitungsgrad Sa 2
1/2 DIN EN ISO 12944-4, durch Trockenstrahlen mit
festen Strahlmitteln, Bearbeitungstiefe über 10 bis 20
mm, Korrosionsschutzbeschichtung mit
kunststoffmodifizierter Zementschlämme als aktive
Beschichtung DIN EN 1504-7, 2-schichtig, Erzeugnis im
System geprüft, aufgenommene Stoffe zur Entsorgung
sortieren, sammeln, im Behälter des AN lagern,
Behältergröße über 5 bis 7 m3, auf Baustelle
bereitstellen, Abfall ist nicht gefährlich, nicht
schadstoffbelastet,
Hersteller und Typ 'Material wie vor'
Einzelfläche bis 0,01 m2.
Menge: 25,000 St
Leistungsbereich: 081
Kostengruppe DIN 276 2018-12: 331000000

**02.01.0270 Bewehrung Balken Unterseiten freilegen, entrosten, Korrosionsschutz, 0,01-0,05m2**
STLB-Bau 2025-10 081
Freilegen und Entrosten korrodierter Bewehrung,
Korrosionsschutz auftragen, Bauteil Balken, Fläche über
Kopf, Normalbeton, ermittelte Druckfestigkeit über 10
bis 20 MPa, korrodierte Bewehrung teilweise freilegen,
Bewehrung aus Betonstahl, Durchmesser bis 16 mm, durch
Stemmen, Entrosten bis zum Norm-Vorbereitungsgrad Sa 2
1/2 DIN EN ISO 12944-4, durch Trockenstrahlen mit
festen Strahlmitteln, Bearbeitungstiefe über 10 bis 20
mm, Korrosionsschutzbeschichtung mit
kunststoffmodifizierter Zementschlämme als aktive
Beschichtung DIN EN 1504-7, 2-schichtig, Erzeugnis im
System geprüft, aufgenommene Stoffe zur Entsorgung
sortieren, sammeln, im Behälter des AN lagern,
Behältergröße über 5 bis 7 m3, auf Baustelle
bereitstellen, Abfall ist nicht gefährlich, nicht
schadstoffbelastet,
Hersteller und Typ 'Material wie vor'
Einzelfläche über 0,01 bis 0,05 m2.
Menge: 15,000 St
Leistungsbereich: 081
Kostengruppe DIN 276 2018-12: 331000000

**02.01.0280 Bewehrung Balken Unterseiten freilegen, entrosten, Korrosionsschutz, 0,05-0,1m2**
STLB-Bau 2025-10 081
Freilegen und Entrosten korrodierter Bewehrung,
Korrosionsschutz auftragen, Bauteil Balken, Fläche über
Kopf, Normalbeton, ermittelte Druckfestigkeit über 10
bis 20 MPa, korrodierte Bewehrung teilweise freilegen,
Bewehrung aus Betonstahl, Durchmesser bis 16 mm, durch
Stemmen, Entrosten bis zum Norm-Vorbereitungsgrad Sa 2
1/2 DIN EN ISO 12944-4, durch Trockenstrahlen mit
festen Strahlmitteln, Bearbeitungstiefe über 10 bis 20
mm, Korrosionsschutzbeschichtung mit
kunststoffmodifizierter Zementschlämme als aktive
Beschichtung DIN EN 1504-7, 2-schichtig, Erzeugnis im
System geprüft, aufgenommene Stoffe zur Entsorgung
sortieren, sammeln, im Behälter des AN lagern,
Behältergröße über 5 bis 7 m3, auf Baustelle
bereitstellen, Abfall ist nicht gefährlich, nicht
schadstoffbelastet,
Hersteller und Typ 'Material wie vor'
Einzelfläche über 0,05 bis 0,1 m2.
Menge: 6,000 St
Leistungsbereich: 081
Kostengruppe DIN 276 2018-12: 331000000

**02.01.0290 Bewehrung Stützen freilegen, entrosten, Korrosionsschutz, bis 0,01m2**
STLB-Bau 2025-10 081
Freilegen und Entrosten korrodierter Bewehrung,
Korrosionsschutz auftragen, Bauteil Stütze, rechteckig,
Fläche senkrecht, Normalbeton, ermittelte
Druckfestigkeit über 10 bis 20 MPa, korrodierte
Bewehrung teilweise freilegen, Bewehrung aus
Betonstahl, Durchmesser bis 16 mm, durch Stemmen,
Entrosten bis zum Norm-Vorbereitungsgrad Sa 2 1/2 DIN
EN ISO 12944-4, durch Trockenstrahlen mit festen
Strahlmitteln, Bearbeitungstiefe über 10 bis 20 mm,
Korrosionsschutzbeschichtung mit
kunststoffmodifizierter Zementschlämme als aktive
Beschichtung DIN EN 1504-7, 2-schichtig, Erzeugnis im
System geprüft, aufgenommene Stoffe zur Entsorgung
sortieren, sammeln, im Behälter des AN lagern,
Behältergröße über 5 bis 7 m3, auf Baustelle
bereitstellen, Abfall ist nicht gefährlich, nicht
schadstoffbelastet,
Hersteller und Typ 'Material wie vor'
Einzelfläche bis 0,01 m2.
Menge: 40,000 St
Leistungsbereich: 081
Kostengruppe DIN 276 2018-12: 331000000

**02.01.0300 Bewehrung Stützen freilegen, entrosten, Korrosionsschutz, 0,01-0,05m2**
STLB-Bau 2025-10 081
Freilegen und Entrosten korrodierter Bewehrung,
Korrosionsschutz auftragen, Bauteil Stütze, rechteckig,
Fläche senkrecht, Normalbeton, ermittelte
Druckfestigkeit über 10 bis 20 MPa, korrodierte
Bewehrung teilweise freilegen, Bewehrung aus
Betonstahl, Durchmesser bis 16 mm, durch Stemmen,
Entrosten bis zum Norm-Vorbereitungsgrad Sa 2 1/2 DIN
EN ISO 12944-4, durch Trockenstrahlen mit festen
Strahlmitteln, Bearbeitungstiefe über 10 bis 20 mm,
Korrosionsschutzbeschichtung mit
kunststoffmodifizierter Zementschlämme als aktive
Beschichtung DIN EN 1504-7, 2-schichtig, Erzeugnis im
System geprüft, aufgenommene Stoffe zur Entsorgung
sortieren, sammeln, im Behälter des AN lagern,
Behältergröße über 5 bis 7 m3, auf Baustelle
bereitstellen, Abfall ist nicht gefährlich, nicht
schadstoffbelastet,
Hersteller und Typ 'Material wie vor'
Einzelfläche über 0,01 bis 0,05 m2.
Menge: 20,000 St
Leistungsbereich: 081
Kostengruppe DIN 276 2018-12: 331000000

**02.01.0310 Bewehrung Stützen freilegen, entrosten, Korrosionsschutz, 0,05-0,1m2**
STLB-Bau 2025-10 081
Freilegen und Entrosten korrodierter Bewehrung,
Korrosionsschutz auftragen, Bauteil Stütze, rechteckig,
Fläche senkrecht, Normalbeton, ermittelte
Druckfestigkeit über 10 bis 20 MPa, korrodierte
Bewehrung teilweise freilegen, Bewehrung aus
Betonstahl, Durchmesser bis 16 mm, durch Stemmen,
Entrosten bis zum Norm-Vorbereitungsgrad Sa 2 1/2 DIN
EN ISO 12944-4, durch Trockenstrahlen mit festen
Strahlmitteln, Bearbeitungstiefe über 10 bis 20 mm,
Korrosionsschutzbeschichtung mit
kunststoffmodifizierter Zementschlämme als aktive
Beschichtung DIN EN 1504-7, 2-schichtig, Erzeugnis im
System geprüft, aufgenommene Stoffe zur Entsorgung
sortieren, sammeln, im Behälter des AN lagern,
Behältergröße über 5 bis 7 m3, auf Baustelle
bereitstellen, Abfall ist nicht gefährlich, nicht
schadstoffbelastet,
Hersteller und Typ 'Material wie vor'
Einzelfläche über 0,05 bis 0,1 m2.
Menge: 6,000 St
Leistungsbereich: 081
Kostengruppe DIN 276 2018-12: 331000000

**02.01.0320 Abbruchmaterial entsorgen**
STLB-Bau 2025-10 087
Bau- und Abbruchabfälle, Beton, Ziegel, Fliesen und
Keramik,
nicht gefährlich, Abfallschlüssel nach AVV
(Abfallverzeichnis-Verordnung) 170101 Beton,
nicht schadstoffbelastet, ohne Festlegung eines
Zuordnungskriteriums LAGA/DepVO/EBV/RuVA,
auf Baustelle lagernd, in Behälter AN laden, mit LKW
des AN transportieren, entsorgen, max. Gesamtgewicht
ohne Beschränkung, Behältergröße über 5 bis 7 m3, zum
zugelassenem Lager oder zur Anlage nach Wahl des AN,
Vergütung der Entsorgung übernimmt AN.
Menge: 10,000 t
Leistungsbereich: 087
Kostengruppe DIN 276 2018-12: 331000000

**02.01.0330 Stabstahlbewehrung B500**
Bewehrung aus Betonstabstahl B500 DIN 488 + EC 2-1-1/NA
Durchmesser von 8 bis 14 mm, Längen bis 2 m,
liefern und fachgerecht verlegen,
einschl. aller erforderlichen Anker zum Befestigen der
Bewehrung.

Ausführung gemäß Zeichnung.
Die genaue Lage und Erfordernis werden nach dem
Freilegen der Schadstellen festgelegt.
Menge: 25,000 kg
Kostengruppe DIN 276 2018-12: 331000000

**02.01.0340 Zulage für örtliches Biegen**
Zulage zur Bewehrung der Vorposition für das örtliche
Abbiegen der Stabstahlbewehrung im Bereich der
Verstärkung zum Anpassen an die vorhandene Geometrie,
Stabstahl bis Durchmesser von 10 mm.
Menge: 10,000 kg
Kostengruppe DIN 276 2018-12: 331000000

**02.01.0350 Haftbrücke Balken auftragen, Seitenflächen bis 0,01m2**
STLB-Bau 2025-10 081
Auftragen einer Haftbrücke für RM-Reprofilierung,
Bauteil Balken, Fläche senkrecht, im Bereich der
Ausbruchstellen, aus Zweikomponenten-Epoxidharz,
Hersteller und Typ
'....................................................'
vom Bieter einzutragen,
Erzeugnis im System geprüft, Einzelfläche bis 0,01 m2.
Menge: 40,000 St
Leistungsbereich: 081
Kostengruppe DIN 276 2018-12: 331000000

**02.01.0360 Haftbrücke Balken auftragen, Seitenflächen 0,01-0,05m2**
STLB-Bau 2025-10 081
Auftragen einer Haftbrücke für RM-Reprofilierung,
Bauteil Balken, Fläche senkrecht, im Bereich der
Ausbruchstellen, aus Zweikomponenten-Epoxidharz,
Hersteller und Typ 'Material wie vor'
Erzeugnis im System geprüft, Einzelfläche über 0,01 bis
0,05 m2.
Menge: 25,000 St
Leistungsbereich: 081
Kostengruppe DIN 276 2018-12: 331000000

**02.01.0370 Haftbrücke Balken auftragen, Seitenflächen 0,05-0,1m2**
STLB-Bau 2025-10 081
Auftragen einer Haftbrücke für RM-Reprofilierung,
Bauteil Balken, Fläche senkrecht, im Bereich der
Ausbruchstellen, aus Zweikomponenten-Epoxidharz,
Hersteller und Typ 'Material wie vor'
Erzeugnis im System geprüft, Einzelfläche über 0,05 bis
0,1 m2.
Menge: 12,000 St
Leistungsbereich: 081
Kostengruppe DIN 276 2018-12: 331000000

**02.01.0380 Haftbrücke Balken auftragen, Seitenflächen 0,1-0,25m2**
STLB-Bau 2025-10 081
Auftragen einer Haftbrücke für RM-Reprofilierung,
Bauteil Balken, Fläche senkrecht, im Bereich der
Ausbruchstellen, aus Zweikomponenten-Epoxidharz,
Hersteller und Typ 'Material wie vor'
Erzeugnis im System geprüft, Einzelfläche über 0,1 bis
0,25 m2.
Menge: 2,000 St
Leistungsbereich: 081
Kostengruppe DIN 276 2018-12: 331000000

**02.01.0390 Haftbrücke Balken auftragen, Unterseiten bis 0,01m2**
STLB-Bau 2025-10 081
Auftragen einer Haftbrücke für RM-Reprofilierung,
Bauteil Balken, Fläche über Kopf, im Bereich der
Ausbruchstellen, aus Zweikomponenten-Epoxidharz,
Hersteller und Typ 'Material wie vor'
Erzeugnis im System geprüft, Einzelfläche bis 0,01 m2.
Menge: 25,000 St
Leistungsbereich: 081
Kostengruppe DIN 276 2018-12: 331000000

**02.01.0400 Haftbrücke Balken auftragen, Unterseiten 0,01-0,05m2**
STLB-Bau 2025-10 081
Auftragen einer Haftbrücke für RM-Reprofilierung,
Bauteil Balken, Fläche über Kopf, im Bereich der
Ausbruchstellen, aus Zweikomponenten-Epoxidharz,
Hersteller und Typ 'Material wie vor'
Erzeugnis im System geprüft, Einzelfläche über 0,01 bis
0,05 m2.
Menge: 15,000 St
Leistungsbereich: 081
Kostengruppe DIN 276 2018-12: 331000000

**02.01.0410 Haftbrücke Balken auftragen, Unterseiten 0,05-0,1m2**
STLB-Bau 2025-10 081
Auftragen einer Haftbrücke für RM-Reprofilierung,
Bauteil Balken, Fläche über Kopf, im Bereich der
Ausbruchstellen, aus Zweikomponenten-Epoxidharz,
Hersteller und Typ 'Material wie vor'
Erzeugnis im System geprüft, Einzelfläche über 0,05 bis
0,1 m2.
Menge: 6,000 St
Leistungsbereich: 081
Kostengruppe DIN 276 2018-12: 331000000

**02.01.0420 Haftbrücke Stützen auftragen, bis 0,01m2**
STLB-Bau 2025-10 081
Auftragen einer Haftbrücke für RM-Reprofilierung,
Bauteil Stütze, rechteckig, Fläche senkrecht, im
Bereich der Ausbruchstellen, aus
Zweikomponenten-Epoxidharz,
Hersteller und Typ 'Material wie vor'
Erzeugnis im System geprüft, Einzelfläche bis 0,01 m2.
Menge: 40,000 St
Leistungsbereich: 081
Kostengruppe DIN 276 2018-12: 331000000

**02.01.0430 Haftbrücke Stützen auftragen, 0,01-0,05m2**
STLB-Bau 2025-10 081
Auftragen einer Haftbrücke für RM-Reprofilierung,
Bauteil Stütze, rechteckig, Fläche senkrecht, im
Bereich der Ausbruchstellen, aus
Zweikomponenten-Epoxidharz,
Hersteller und Typ 'Material wie vor'
Erzeugnis im System geprüft, Einzelfläche über 0,01 bis
0,05 m2.
Menge: 20,000 St
Leistungsbereich: 081
Kostengruppe DIN 276 2018-12: 331000000

**02.01.0440 Haftbrücke Stützen auftragen, 0,05-0,1m2**
STLB-Bau 2025-10 081
Auftragen einer Haftbrücke für RM-Reprofilierung,
Bauteil Stütze, rechteckig, Fläche senkrecht, im
Bereich der Ausbruchstellen, aus
Zweikomponenten-Epoxidharz,
Hersteller und Typ 'Material wie vor'
Erzeugnis im System geprüft, Einzelfläche über 0,05 bis
0,1 m2.
Menge: 6,000 St
Leistungsbereich: 081
Kostengruppe DIN 276 2018-12: 331000000

**02.01.0450 Schalung Kante Balken**
STLB-Bau 2025-10 081
Schalung im Bereich von Kanten, Bauteil Balken, Fläche
waagerecht (bis 2 % geneigt), Dicke Auftragsschicht bis
3 cm, mit Einbau von Dreikantleisten,
Länge in m 'in Einzellängen bis 40 cm'
als glatte Schalung.
Menge: 5,000 m
Leistungsbereich: 081
Kostengruppe DIN 276 2018-12: 331000000

**02.01.0460 Schalung Kante Stütze**
STLB-Bau 2025-10 081
Schalung im Bereich von Kanten, Bauteil Stütze, Fläche
senkrecht, Dicke Auftragsschicht bis 3 cm, mit Einbau
von Dreikantleisten,
Länge in m 'in Einzellängen bis 40 cm'
als glatte Schalung.
Menge: 2,000 m
Leistungsbereich: 081
Kostengruppe DIN 276 2018-12: 331000000

**02.01.0470 Reprofilierung Schadstelle Balken, Seitenflächen, bis 0,01 m2**
STLB-Bau 2025-10 081
Reprofilieren mit Betonersatz aus RM/RC im
Handauftrag/Betonierverfahren, mit Grenzwerten für
Ebenheitsabweichungen DIN 18202 Ausgabe 2019-07 Tabelle
3 Zeile 6, DAfStb-Instandsetzungsrichtlinie und TR
Instandhaltung, Expositionsklasse XC1
(Bewehrungskorrosion durch Karbonatisierung,
trocken/ständig nass), Expositionsklasse XF1
(Frostangriff, mäßige Wassersättigung ohne Taumittel),
Feuchtigkeitsklasse WO (Betonkorrosion, trockene
Umgebung), statisch mitwirkend XSTAT, Bauteil Balken,
Fläche senkrecht, Altbetonklasse A2,
Hersteller und Typ
'....................................................'
vom Bieter einzutragen,
Erzeugnis im System geprüft, Einbaudicke über 10 bis 20
mm, mehrlagig, Oberfläche abreiben, Einzelfläche bis
0,01 m2.
Menge: 40,000 St
Leistungsbereich: 081
Kostengruppe DIN 276 2018-12: 331000000

**02.01.0480 Reprofilierung Schadstelle Balken, Seitenflächen, 0,01-0,05m2**
STLB-Bau 2025-10 081
Reprofilieren mit Betonersatz aus RM/RC im
Handauftrag/Betonierverfahren, mit Grenzwerten für
Ebenheitsabweichungen DIN 18202 Ausgabe 2019-07 Tabelle
3 Zeile 6, DAfStb-Instandsetzungsrichtlinie und TR
Instandhaltung, Expositionsklasse XC1
(Bewehrungskorrosion durch Karbonatisierung,
trocken/ständig nass), Expositionsklasse XF1
(Frostangriff, mäßige Wassersättigung ohne Taumittel),
Feuchtigkeitsklasse WO (Betonkorrosion, trockene
Umgebung), statisch mitwirkend XSTAT, Bauteil Balken,
Fläche senkrecht, Altbetonklasse A2,
Hersteller und Typ 'Material wie vor'
Erzeugnis im System geprüft, Einbaudicke über 10 bis 20
mm, mehrlagig, Oberfläche abreiben, Einzelfläche über
0,01 bis 0,05 m2.
Menge: 25,000 St
Leistungsbereich: 081
Kostengruppe DIN 276 2018-12: 331000000

**02.01.0490 Reprofilierung Schadstelle Balken, Seitenflächen, 0,05-0,1m2**
STLB-Bau 2025-10 081
Reprofilieren mit Betonersatz aus RM/RC im
Handauftrag/Betonierverfahren, mit Grenzwerten für
Ebenheitsabweichungen DIN 18202 Ausgabe 2019-07 Tabelle
3 Zeile 6, DAfStb-Instandsetzungsrichtlinie und TR
Instandhaltung, Expositionsklasse XC1
(Bewehrungskorrosion durch Karbonatisierung,
trocken/ständig nass), Expositionsklasse XF1
(Frostangriff, mäßige Wassersättigung ohne Taumittel),
Feuchtigkeitsklasse WO (Betonkorrosion, trockene
Umgebung), statisch mitwirkend XSTAT, Bauteil Balken,
Fläche senkrecht, Altbetonklasse A2,
Hersteller und Typ 'Material wie vor'
Erzeugnis im System geprüft, Einbaudicke über 10 bis 20
mm, mehrlagig, Oberfläche abreiben, Einzelfläche über
0,05 bis 0,1 m2.
Menge: 12,000 St
Leistungsbereich: 081
Kostengruppe DIN 276 2018-12: 331000000

**02.01.0500 Reprofilierung Schadstelle Balken, Seitenflächen, 0,1-0,25m2**
STLB-Bau 2025-10 081
Reprofilieren mit Betonersatz aus RM/RC im
Handauftrag/Betonierverfahren, mit Grenzwerten für
Ebenheitsabweichungen DIN 18202 Ausgabe 2019-07 Tabelle
3 Zeile 6, DAfStb-Instandsetzungsrichtlinie und TR
Instandhaltung, Expositionsklasse XC1
(Bewehrungskorrosion durch Karbonatisierung,
trocken/ständig nass), Expositionsklasse XF1
(Frostangriff, mäßige Wassersättigung ohne Taumittel),
Feuchtigkeitsklasse WO (Betonkorrosion, trockene
Umgebung), statisch mitwirkend XSTAT, Bauteil Balken,
Fläche senkrecht, Altbetonklasse A2,
Hersteller und Typ 'Material wie vor'
Erzeugnis im System geprüft, Einbaudicke über 10 bis 20
mm, mehrlagig, Oberfläche abreiben, Einzelfläche über
0,1 bis 0,25 m2.
Menge: 2,000 St
Leistungsbereich: 081
Kostengruppe DIN 276 2018-12: 331000000

**02.01.0510 Reprofilierung Schadstelle Balken, Unterseiten, bis 0,01 m2**
STLB-Bau 2025-10 081
Reprofilieren mit Betonersatz aus RM/RC im
Handauftrag/Betonierverfahren, mit Grenzwerten für
Ebenheitsabweichungen DIN 18202 Ausgabe 2019-07 Tabelle
3 Zeile 6, DAfStb-Instandsetzungsrichtlinie und TR
Instandhaltung, Expositionsklasse XC1
(Bewehrungskorrosion durch Karbonatisierung,
trocken/ständig nass), Expositionsklasse XF1
(Frostangriff, mäßige Wassersättigung ohne Taumittel),
Feuchtigkeitsklasse WO (Betonkorrosion, trockene
Umgebung), statisch mitwirkend XSTAT, Bauteil Balken,
Fläche über Kopf, Altbetonklasse A2,
Hersteller und Typ 'Material wie vor'
Erzeugnis im System geprüft, Einbaudicke über 10 bis 20
mm, mehrlagig, Oberfläche abreiben, Einzelfläche bis
0,01 m2.
Menge: 25,000 St
Leistungsbereich: 081
Kostengruppe DIN 276 2018-12: 331000000

**02.01.0520 Reprofilierung Schadstelle Balken, Unterseiten, 0,01-0,05m2**
STLB-Bau 2025-10 081
Reprofilieren mit Betonersatz aus RM/RC im
Handauftrag/Betonierverfahren, mit Grenzwerten für
Ebenheitsabweichungen DIN 18202 Ausgabe 2019-07 Tabelle
3 Zeile 6, DAfStb-Instandsetzungsrichtlinie und TR
Instandhaltung, Expositionsklasse XC1
(Bewehrungskorrosion durch Karbonatisierung,
trocken/ständig nass), Expositionsklasse XF1
(Frostangriff, mäßige Wassersättigung ohne Taumittel),
Feuchtigkeitsklasse WO (Betonkorrosion, trockene
Umgebung), statisch mitwirkend XSTAT, Bauteil Balken,
Fläche über Kopf, Altbetonklasse A2,
Hersteller und Typ 'Material wie vor'
Erzeugnis im System geprüft, Einbaudicke über 10 bis 20
mm, mehrlagig, Oberfläche abreiben, Einzelfläche über
0,01 bis 0,05 m2.
Menge: 15,000 St
Leistungsbereich: 081
Kostengruppe DIN 276 2018-12: 331000000

**02.01.0530 Reprofilierung Schadstelle Balken, Unterseiten, 0,05-0,1m2**
STLB-Bau 2025-10 081
Reprofilieren mit Betonersatz aus RM/RC im
Handauftrag/Betonierverfahren, mit Grenzwerten für
Ebenheitsabweichungen DIN 18202 Ausgabe 2019-07 Tabelle
3 Zeile 6, DAfStb-Instandsetzungsrichtlinie und TR
Instandhaltung, Expositionsklasse XC1
(Bewehrungskorrosion durch Karbonatisierung,
trocken/ständig nass), Expositionsklasse XF1
(Frostangriff, mäßige Wassersättigung ohne Taumittel),
Feuchtigkeitsklasse WO (Betonkorrosion, trockene
Umgebung), statisch mitwirkend XSTAT, Bauteil Balken,
Fläche über Kopf, Altbetonklasse A2,
Hersteller und Typ 'Material wie vor'
Erzeugnis im System geprüft, Einbaudicke über 10 bis 20
mm, mehrlagig, Oberfläche abreiben, Einzelfläche über
0,05 bis 0,1 m2.
Menge: 6,000 St
Leistungsbereich: 081
Kostengruppe DIN 276 2018-12: 331000000

**02.01.0540 Reprofilierung Schadstelle Stützen, bis 0,01 m2**
STLB-Bau 2025-10 081
Reprofilieren mit Betonersatz aus RM/RC im
Handauftrag/Betonierverfahren, mit Grenzwerten für
Ebenheitsabweichungen DIN 18202 Ausgabe 2019-07 Tabelle
3 Zeile 6, DAfStb-Instandsetzungsrichtlinie und TR
Instandhaltung, Expositionsklasse XC1
(Bewehrungskorrosion durch Karbonatisierung,
trocken/ständig nass), Expositionsklasse XF1
(Frostangriff, mäßige Wassersättigung ohne Taumittel),
Feuchtigkeitsklasse WO (Betonkorrosion, trockene
Umgebung), statisch mitwirkend XSTAT, Bauteil Stütze,
rechteckig, Fläche senkrecht, Altbetonklasse A2,
Hersteller und Typ 'Material wie vor'
Erzeugnis im System geprüft, Einbaudicke über 10 bis 20
mm, mehrlagig, Oberfläche abreiben, Einzelfläche bis
0,01 m2.
Menge: 40,000 St
Leistungsbereich: 081
Kostengruppe DIN 276 2018-12: 331000000

**02.01.0550 Reprofilierung Schadstelle Stützen 0,01-0,05m2**
STLB-Bau 2025-10 081
Reprofilieren mit Betonersatz aus RM/RC im
Handauftrag/Betonierverfahren, mit Grenzwerten für
Ebenheitsabweichungen DIN 18202 Ausgabe 2019-07 Tabelle
3 Zeile 6, DAfStb-Instandsetzungsrichtlinie und TR
Instandhaltung, Expositionsklasse XC1
(Bewehrungskorrosion durch Karbonatisierung,
trocken/ständig nass), Expositionsklasse XF1
(Frostangriff, mäßige Wassersättigung ohne Taumittel),
Feuchtigkeitsklasse WO (Betonkorrosion, trockene
Umgebung), statisch mitwirkend XSTAT, Bauteil Stütze,
rechteckig, Fläche senkrecht, Altbetonklasse A2,
Hersteller und Typ 'Material wie vor'
Erzeugnis im System geprüft, Einbaudicke über 10 bis 20
mm, mehrlagig, Oberfläche abreiben, Einzelfläche über
0,01 bis 0,05 m2.
Menge: 20,000 St
Leistungsbereich: 081
Kostengruppe DIN 276 2018-12: 331000000

**02.01.0560 Reprofilierung Schadstelle Stützen 0,05-0,1m2**
STLB-Bau 2025-10 081
Reprofilieren mit Betonersatz aus RM/RC im
Handauftrag/Betonierverfahren, mit Grenzwerten für
Ebenheitsabweichungen DIN 18202 Ausgabe 2019-07 Tabelle
3 Zeile 6, DAfStb-Instandsetzungsrichtlinie und TR
Instandhaltung, Expositionsklasse XC1
(Bewehrungskorrosion durch Karbonatisierung,
trocken/ständig nass), Expositionsklasse XF1
(Frostangriff, mäßige Wassersättigung ohne Taumittel),
Feuchtigkeitsklasse WO (Betonkorrosion, trockene
Umgebung), statisch mitwirkend XSTAT, Bauteil Stütze,
rechteckig, Fläche senkrecht, Altbetonklasse A2,
Hersteller und Typ 'Material wie vor'
Erzeugnis im System geprüft, Einbaudicke über 10 bis 20
mm, mehrlagig, Oberfläche abreiben, Einzelfläche über
0,05 bis 0,1 m2.
Menge: 6,000 St
Leistungsbereich: 081
Kostengruppe DIN 276 2018-12: 331000000

*Hinweis: Hinweistext*
Verbesserung der Betondeckung

Nachfolgende Feinschicht ist zur Verbesserung der
Betondeckung flächig auf den Betonbalken oberhalb der
Glasfassade aufzugtragen.

**02.01.0570 Haftbrücke, Balken Seitenflächen**
STLB-Bau 2025-10 081
Auftragen einer Haftbrücke für RM-Reprofilierung,
Bauteil Balken, Fläche senkrecht, vollflächig, aus
Zweikomponenten-Epoxidharz, Erzeugnis im System
geprüft.
Menge: 35,000 m²
Leistungsbereich: 081
Kostengruppe DIN 276 2018-12: 331000000

**02.01.0580 Haftbrücke, Balken, Unterseiten**
Auftragen einer Haftbrücke für RM-Reprofilierung,
Bauteil Balken, Flächen über Kopf,
Auftrag in einem Streifen mit einer Breite bis 0,1 m,
sonst wie vor.
Menge: 30,000 m
Kostengruppe DIN 276 2018-12: 331000000

**02.01.0590 Feinschicht Balken auftragen, Seitenflächen**
STLB-Bau 2025-10 081
Auftragen einer Feinschicht, mit
kunststoffmodifiziertem Zementmörtel (RM), Bauteil
Balken, Fläche senkrecht, Rautiefeklasse mind. RT1,0,
Untergrund Normalbeton, Einbaudicke bis 10 mm,
Oberfläche abreiben,
Hersteller und Typ
'....................................................'
vom Bieter einzutragen.
Menge: 35,000 m²
Leistungsbereich: 081
Kostengruppe DIN 276 2018-12: 331000000

**02.01.0600 Feinschicht Balken auftragen, Unterseiten**
STLB-Bau 2025-10 081
Auftragen einer Feinschicht, mit
kunststoffmodifiziertem Zementmörtel (RM), Bauteil
Balken, Fläche über Kopf, Rautiefeklasse mind. RT1,0,
Untergrund Normalbeton, Einbaudicke bis 10 mm,
Oberfläche abreiben, Breite bis 0,1 m.
Menge: 30,000 m
Leistungsbereich: 081
Kostengruppe DIN 276 2018-12: 331000000

**02.01.0610 Arbeitsstunden Facharbeiter/-in**
STLB-Bau 2025-10 091
Stundenlohnarbeiten durch Facharbeiter/-in
der Verrechnungssatz für die jeweilige Arbeitskraft
umfasst sämtliche Aufwendungen wie Lohn- und
Gehaltskosten, Lohn- und Gehaltsnebenkosten, Zuschläge,
lohngebundene und lohnabhängige Kosten, sonstige
Sozialkosten, Gemeinkosten, Wagnis und Gewinn.
Menge: 25,000 h
Leistungsbereich: 091
Kostengruppe DIN 276 2018-12: 331000000
